# Neubau Abstellhalle Nachfolger Sea Lynx
Angebotsaufforderung (GAEB DA XML 3.2, DA83)
Projekt: 10200n_E5_5035
Währung: EUR
Nebenangebote zugelassen: ja
Auftraggeber: Staatliches Baumanagement Elbe-Weser, Elfenweg 17, 27474 Cuxhaven, D, Ansprechpartner Vergabestelle, Telefon 04721 506-0, Fax 04721 506-101, E-Mail vergabe@sb-elw.niedersachsen.de
Erstellt mit: GXML Toolbox V3.3 R20230829, iTWO_64 V25.0.650, 21.09.2026

## Allgemeine Vorbemerkungen

## 1. Baumaßnahme
1.  Baumaßnahme

Die Bundesrepublik Deutschland, vertreten durch das Staatliche Baumanagement Elbe-Weser, plant den Neubau einer Abstellhalle für Luftfahrzeuge. Es wird ein 40 m tiefes Hallen-Vorfeld über die gesamte Hangabreite mit Anschluss an den Rollweg vorgesehen. Das Gelände fällt von Osten in Richtung Westen um etwa 1,70 m ab. Der sich aktuell auf dem Gelände befindliche Parkplatz wird im Zuge der Baumaßnahmen zurückgebaut und eine Interims-Stellplatzfläche errichtet.

Lage
Der NATO Marinefliegerstützpunkt liegt südöstlich der Gemeinde Wurster Nordseeküste im Landkreis Cuxhaven, in der Nähe der Autobahnanschlussstelle 3 - Nordholz.

Erschließung
Die Zufahrt zur Baustelle erfolgt über die Gemeindestraße "An der Farm". Es handelt sich weitestgehend um eine ca. 4,50 m breite, asphaltierte Fahrbahn. Die letzten ca. 200 m bis in die Liegenschaft hinein, ist die Fahrbahn aufgrund von örtlichen Gegebenheiten nur noch 3,50 m breit (zzgl. beidseitigem Bankett von 0,5 m). Des Weiteren wurden im Vorfeld einige Ausweichbuchten für LKW aus Schottermaterial angelegt. Innerhalb der Liegenschaft erfolgt die Zuwegung zum Baufeld teilweise über befestigte Beton- und Asphaltstraßen und teilweise über unbefestigte Schotterstraßen. Die Baustraßen sind dabei so breit ausgelegt, dass entweder ein Zweirichtungsverkehr oder ein Vorbeifahren an Ausweichbuchten möglich ist.
Die Baustelle wird im Zuge der Baufeldfreimachung aus dem Sicherheitsbereich ausgezäunt und kann direkt von der öffentlichen Zufahrtsstraße befahren werden.
Am südlichen Teil der geplanten Abstellhalle wird eine Wendeanlage für LKW eingeplant.

Konstruktion
Der eingeschossige Neubau beinhaltet Abstell-, Technik- und Sanitärräume. Er wird in Massivbauweise ausgeführt. Der Neubau der Abstellhalle orientiert sich in Fassadengestaltung und Gebäudeform an den Nachbargebäuden.

Die Gebäudeabmessungen betragen ca. 145,81 × 37,58 m. Die Lfz-Abstellhallen haben eine Höhe von 16,90 m, die AGE-Abstellhalle 8,10 m, der Technikvorbau von etwa 3,72 m.
Der Neubau der Abstellhalle Nachfolger Sea Lynx erhält in der Erdgeschosszone ein Ziegelverblendmauerwerk, darüber eine vorgehängte hinterlüftete Fassade aus Faserzementplatten und wärmegedämmten Profilbauglas. Die Dächer sind flach geneigt.

Der Hallenkörper wird dreiseitig durch Stahlbetonwände (Fertigteil-Sandwichelemente) ausgesteift. Das Hallendach und das Dach der AGE-Halle werden durch eine Stahlfachwerkkonstruktion mit geneigten Haupt- und Nebenträgern gebildet und erhalten eine Trapezblecheindeckung. Der Technikvorbau wird als Flachdach ausgeführt.
Die in die Wände integrierten Stahlbetonstützen der Halle werden auf Stahlbeton-Punktfundamente gestellt. Der Technikanbau wird mit Stahlbetonwänden aus Ortbeton ausgeführt.

## 2. Zugangsberechtigung
2.  Zugangsberechtigung

Die Baustelle wird im Zuge der Baufeldfreimachung aus dem 2. Sicherheitsbereich ausgezäunt und kann direkt von der öffentlichen Zufahrtsstraße befahren werden.
Es darf kein Personal eingesetzt werden, das aus Ländern mit besonderen Sicherheitsrisiken (gem. Staatenliste des Bundesministeriums des Innern, nach §13 Abs. 1 Nr. 17 SÜG) stammt. Die Auszäunung erleichtert lediglich die Erreichbarkeit der Baustelle, die Zugangsbestimmungen des Formblatts 247 bleiben vollumfänglich gültig.

Die Bundeswehr behält sich vor, Fahrzeuge des AN und seiner Lieferanten bei Ein-/Ausfahrt in die Liegenschaft stichprobenartig zu überprüfen. Der entsprechende Zeitaufwand ist bei allen Transporten zu berücksichtigen und kann nicht als Behinderung geltend gemacht werden.
Der AG behält sich vor stichprobenhafte Überprüfungen der Mitarbeiter des AN durchzuführen.

Kommunikation mit Funkgeräten ist auf der Liegenschaft unzulässig. Zulässig ist der Gebrauch von Mobiltelefonen.

Einleitung Sicherheitsüberprüfung
Während der Bauzeit ist das Baufeld ausgezäunt aus der Sperrzone. Um jedoch nach Beendigung der Arbeiten, beispielsweise für Wartungs- und Gewährleistungsarbeiten, erneut Zugang zum Gebäude zu bekommen ist sicherheitsüberprüftes Personal notwendig.
Die Einleitung der Sicherheitsüberprüfung muss unmittelbar nach Auftragsvergabe erfolgen.

## 3. Angaben zur Ausführung
3.  Angaben zur Ausführung

Arbeitszeiten
Die Regelarbeitszeiten innerhalb der Kaserne sind:
Montag - Donnerstag06:00 bis 18:00 Uhr
Freitag  06:00 bis 14:00 Uhr
Der Auftragnehmer hat dafür Sorge zu tragen, für den geplanten Ausführungszeitraum ausreichend Personal zur Verfügung zu stellen, um sämtliche Arbeiten in diesem Zeitfenster abschließen zu können. Arbeiten außerhalb dieser Zeiten sind in Ausnahmefällen nach Absprache mit der Objektüberwachung und Genehmigung durch die Sicherheitsorgane der Liegenschaft möglich.

Baustelleneinrichtung und Lagerflächen
Auf dem Grundstück wird es eine Baustraße mit einer Breite von ca. 7,0 m umlaufend um das Gebäude geben.
Eigene Bautafeln und Werbeschilder der Auftragnehmer dürfen am Bau oder auf der Baustelle nicht angebracht werden. Die Absicherung der Baustelleneinrichtung hat durch den AN zu erfolgen.
Für die Lagerung von Baustoffen und Geräten aller Art dürfen nur die vom AG angewiesenen Flächen benutzt werden. Verkehrswege innerhalb und außerhalb Liegenschaft dürfen keinesfalls, auch nicht vorübergehend, zur Lagerung benutzt werden.

Aufenthalts- und Lagerräume
Aufenthalts- und Lagerräume werden nicht vom Auftraggeber zur Verfügung gestellt, sie sind vom Auftragnehmer somit entsprechend UVV und Arbeitsplatzrichtlinien herzurichten.
Unterkünfte wie Schlafräume und Aufenthaltsräume für die Freizeit dürfen in der Liegenschaft, in der sich die Baustelle befindet, nicht eingerichtet werden.
WC- und Waschcontainer werden für die Dauer der Hauptbauzeit bauseits gestellt.
Fahrzeuge
Fahrzeuge dürfen die Baustelle nur befahren, wenn dieses für die Arbeiten notwendig ist. Sämtliche übrigen Fahrzeuge, einschließlich derjenigen der beschäftigten Auftragnehmer sind außerhalb der Liegenschaft zu parken.

Vermeidung - FOD
Die Baustelle liegt im Bereich startender und landender Hubschrauber und Flugzeuge. Hinsichtlich FOD (Foreign Object Damage) sind Beschädigungen durch Fremdkörper, Schäden durch Objekteinschlag zu vermeiden.
Der AN ist zwingend verpflichtet Baumaterialien, Verpackungen und Abfall entsprechend zu sichern, dieses geschieht entweder über abschließbare Container oder durch Netze. Die Baustelle ist stets sauber zu halten und herumliegendes Material zu sichern. Für Schäden durch Nichtbefolgung haftet der AN.
Behinderung des Flugverkehrs
Der Baustellenbereich befindet sich im unmittelbaren Umfeld des Flugbetriebes, in der Nähe der Start- und Landebahn. Der Flugbetrieb läuft während der Baumaßnahme ununterbrochen weiter. Baubetriebliche Arbeiten und Emissionen, die eine Behinderung des Flugverkehrs nach sich ziehen, dürfen nur nach Genehmigung der örtlichen Bauleitung und in Abstimmung mit der Flugsicherung ausgeführt werden.
Geräte mit Elektromotoren müssen so entstört sein, dass Funk- und Radaranlagen des Flugplatzes nicht gestört werden

Hindernisse im Flughafenbereich

Die Errichtung von potentiellen Luftfahrthindernissen, bedarf der Genehmigung. Die Genehmigungen sind gebührenpflichtig. Als mögliches Luftfahrthindernis gelten alle Geräte und Einrichtungen mit einer Höhe von mehr als 5 m (z. B. Baukräne, Mobilkräne, Silos, Bohr- und Rammgeräte, Bagger, kippende LKW etc.). Auf der Grundlage der "Allgemeine Verwaltungsvorschrift zur Kennzeichnung von Luftfahrthindernissen" erwirkt das Staatliche Baumanagement eine Genehmigung für einen Standard-Mobilkran mit einer Höhe bis zu 30 m inkl. Ausleger.
Für Luftfahrthindernisse, die über diese Höhe hinaus gehen hat der Auftragnehmer eine separate Genehmigung zu erwirken. Der Antrag, einschließlich der erforderlichen Anlagen, ist mindestens 21 Werktage vor Beginn der Errichtung des Hindernisses beim Luftfahrtamt der Bundeswehr einzureichen. Zusätzlich ist die örtliche Flugsicherung (Tower) der Kaserne, 21 Werktage vor Aufstellung des Hindernisses, zu benachrichtigen.
Sämtliche Auflagen aus der Genehmigung sind vom AN zu beachten. Diese sehen mindestens wie folgt aus:
Als mobiles Hindernis ist der Autokran mit einer Tages- und Nachtkennzeichnung gemäß der Allgemeinen Verwaltungsvorschrift zur Kennzeichnung von Luftfahrthindernissen, zuletzt geändert durch die Allgemeine Verwaltungsvorschrift zur Änderung der Allgemeinen Verwaltungsvorschrift zur Kennzeichnung von Luftfahrthindernissen vom 26. August 2015 (Fundstelle: BAnz AT 01.09.2015 B4) zu versehen. Die Allgemeine Verwaltungsvorschrift zur Kennzeichnung von Luftfahrthindernissen ist auch in den Nachrichten für Luftfahrer (NfL) I 1-950-17 veröffentlicht.
Sollte der Autokran auch während der Dämmerung errichtet bleiben, ist zusätzlich eine Nachtkennzeichnung einzuschalten. Diese ist auch bei schlechter Sicht am Tage einzuschalten.
Die Platzkontrollstelle ist täglich unter der Rufnummer: 04741/94-12761 über den Auf- und Abbau zu informieren. Es ist eine Kontaktrufnummer bei der Platzkontrollstelle zu hinterlassen, um kurzfristigen Flugbetrieb bedingten Einfahr-Anweisungen des Autokranes sicherzustellen.
Während Ruhe- und Wartezeiten ist der Autokran einzufahren.
Die örtliche Flugsicherung/Flugsicherheit ist unbedingt vor der Kranaufstellung unter Angabe des genauen Standortes (geografische Koordinaten nach WGS 84), der maximalen Höhe über Erdoberfläche, der Gesamthöhe über NN sowie des genauen Aufstellungstermins und des endgültigen Abbaus des Kranes zu informieren.
Sämtliche mit der Hinderniserrichtung und den Anforderungen zur Einhaltung der Hindernisfreiheit im Zusammenhang stehenden Kosten sind vom AN zu tragen und in die Einheitspreise einzurechnen.

Leitungstrassen
Im Bereich des Baufeldes und innerhalb der BE-Fläche befindliche Ver- und Entsorgungsleitungen werden im Zuge der Baumaßnahme gesichert. Zusätzlich werden durch geplante Leitungsverlegungen außerhalb des Baufeldes einige Ver- und Entsorgungsleitungen gequert, die ebenfalls zu sichern sind.

Suchschlitze werden zum Auffinden von vorhandenen Ver- und Entsorgungsleitungen in den geplanten Trassen ausgehoben, anschließend wieder verfüllt und verdichtet.
Die Baustelle wird während der Baumaßnahme aus dem Sabotageschutzbereich ausgezäunt und erhält eine Zugänglichkeit, ohne den Sabotageschutzbereich zu durchfahren.
Die Arbeiten zur Aufstellung der Zaunanlage und zur Erschließung des Baufeldes werden durch einen Sicherheits- und Überwachungsdienst begleitet.

Grundsätzlich hat sich jeder Auftragnehmer vor Ausführung seiner Arbeiten über die Lage von Leitungen, Kabeln, Dränen, Kanälen, u.ä. beim Auftraggeber anhand der Bestandspläne zu informieren.

Baustrom und Bauwasser
Für die Baustelle ist eine Baustromverteileranlage gemäß DIN VDE 0612 vorgesehen. Anschlussschränke für Krananlagen mit entsprechender Fehlerstromschutzeinrichtung werden berücksichtigt.
In der Abstellhalle werden im EG und KG, auf Grund der Größe des Bauwerkes, sechs Baustromunterverteiler mit RCD und Steckdosen berücksichtigt.
Der Kostenansatz für den AN beträgt anteilig für Strom 0,15 % und für Wasser 0,1 % der Auftragssumme.

Entsorgung und Entsorgungsnachweise
Abfälle auf der Baustelle sind zu vermeiden. Der Abfall ist gemäß den gesetzlichen Bestimmungen zu entsorgen. Auf die Einhaltung der einschlägigen Entsorgungsvorschriften, insbesondere der örtlichen für die Abfallentsorgung, wird hingewiesen.

Erforderliche Container mit Deckel bzw. geschlossen wegen Flugbereich deren Vorhaltung und Abfuhr sowie Deponiegebühren sind in die Einheitspreise einzukalkulieren. Einzukalkulieren sind auch die Entsorgungs- und Verwertungsnachweise ggf. Abfallbegleitpapiere. Anfallender Bauschutt und Reste von Arbeitsstoffen sind arbeitstäglich aufzunehmen und nach den Vorgaben für die Wiederverwertung und Entsorgung getrennt zu sammeln und zu entsorgen einschließlich Entsorgungsnachweis bei allen Materialtransporten. Die Nachweise sind mit der genauen Bezeichnung der Baumaßnahme zu versehen.

Baubesprechungen
Der AG wird zu festgesetzten Terminen regelmäßige (voraussichtlich wöchentlich) Baubesprechungen stattfinden lassen, um den Stand der Arbeiten und die für den weiteren Fortgang der Arbeiten erforderlichen Maßnahmen zu besprechen. Dies schließt die Pflicht zur Teilnahme an entsprechenden Baubesprechungen ein. Die Besprechungstermine werden vom Auftraggeber festgelegt. Der AN hat hierzu einen voll unterrichteten und verantwortlichen Bauleiter zu benennen und zu entsenden.

Fachbauleiter Auftragnehmer
Der Auftragnehmer hat die Baustelle von Beginn der Arbeiten an mit einer sachverständigen Aufsicht zu besetzen, die dem Auftraggeber ohne besondere Aufforderung zu benennen ist. Dieser Vertreter hat die deutsche Sprache in Wort und Schrift zu beherrschen. Für den Bereich der dem Auftragnehmer übertragenden Arbeiten und der damit zusammenhängenden Arbeiten gilt diese Aufsicht als Fachbauleiter.
Der Auftragnehmer hat ein Auftragsleistungsverzeichnis auf der Baustelle von Beginn der Arbeiten an zugreifbar vorzuhalten.

Baustellenberichte
Für die Arbeiten ist ein täglicher Baustellenbericht zu führen, in dem nach Art und Ausführungsbereich die verwendeten Materialien und die täglichen Witterungsverhältnisse festgehalten werden. Außerdem ist Ort und Art der ausgeführten Arbeiten sowie Zahl der eingesetzten Mitarbeiter anzugeben. Kosten hierfür sind in die Einheitspreise einzukalkulieren. Das Ordnungsrecht als Vertreter des Auftraggebers wird von der Bauleitung des SB Elbe-Weser ausgeführt.
Die Ergebnisse aller Messungen zur Eigenüberwachung sind dem AG mitzuteilen. Auf Anforderung des AG sind diese Messungen nachzuweisen. Messungen, die der AG während der Bauzeit ausführt, sind lediglich Kontrollen. Sie entbinden den AN nicht von der Verantwortung für die Richtigkeit seiner Bauausführung.

Bauzeitenplan
Der Auftragnehmer hat einen detaillierten Terminplan für seine vertraglichen Leistungen mit Zeitangaben gemäß den Festlegungen des Auftraggebers zu erstellen, in Abstimmung mit dem Auftraggeber bzw. der Objektüberwachung anzupassen und diesen nach Auftragserteilung zur Prüfung und Freigabe dem Auftraggeber bzw. der Objektüberwachung zu übergeben. Kosten hierfür sind in die Einheitspreise einzukalkulieren.
Änderungen des Bauablaufes, die sich aus Gründen des Flugbetriebs ergeben, ist Folge zu leisten.

Emissionen
Staub- und Lärmemissionen sind vom Auftragnehmer auf das technisch unabdingbare Maß zu beschränken. Alle eingesetzten Geräte und Maschinen sind entsprechend der derzeit gültigen Vorschriften zu betreiben.

Ende Allgemeine Vorbemerkungen

## 4. Sicherheits- und Gesundheitsschutz
4.  Sicherheits- und Gesundheitsschutz

Der Auftraggeber wird einen Sicherheits- und Gesundheitsschutzkoordinator (SiGeKo) einsetzen, der die Baumaßnahme begleitet. Das Einhalten der vorgegebenen Baustellenordnung sowie der entsprechenden Unfallverhütungsvorschriften ist dringend erforderlich.
Den Anordnungen des SiGeKo ist Folge zu leisten. Vom Auftragnehmer ist eine Gefährdungs- und Belastungsanalyse für die durchzuführenden Arbeiten zu erstellen und dem SiGeKo vorzulegen. Der hierfür notwendige Aufwand wird nicht besonders vergütet und ist in den Einheitspreisen zu berücksichtigen.

Der Auftragnehmer hat im Sinne des § 10 der UVV eine Aufsichtsperson zu benennen, die für die Einhaltung der Unfallverhütungsvorschrift der Berufsgenossenschaft verantwortlich ist. Die Unterweisungen der Mitarbeiter sind zu dokumentieren. Die erforderlichen Unterlagen und Bescheinigungen müssen auf der Baustelle vorliegen bzw. ausgehändigt werden. Erforderliches Sicherungsgerät und die erforderliche Erste-Hilfe-Ausrüstung müssen den aktuellen Anforderungen entsprechen.

Der Auftragnehmer hat seine Mitarbeiter mit den Regeln des Sicherheits- und Gesundheitsschutzes vertraut zu machen. Alle auf der Baustelle Tätigen sind mit den erforderlichen persönlichen Schutzausrüstungen (PSA) auszustatten. Das Anwenden der PSA ist durch den Auftragnehmer zur Pflicht zu machen.

Unfälle mit Personen- oder Sachschäden sind unverzüglich dem Auftraggeber und der Objektüberwachung mitzuteilen.
Arbeiten an übereinander liegenden Orten sollen nicht gleichzeitig ausgeführt werden, wenn Gefährdungen durch herabfallende Gegenstände nicht ausgeschlossen werden können.

Bezüglich der Koordination und Überwachung der Arbeitssicherheit siehe auch Baustellenverordnung. Bei groben Verstößen gegen die sicherheitstechnischen Schutzmaßnahmen oder Verhaltensregeln werden die betroffenen Personen der Baustelle verwiesen.

## 5. Baustellenreinigung
5.  Baustellenreinigung

Die Baustelle ist während der gesamten Bauzeit sauber zu halten. Die Entsorgung von Abfällen aus dem Arbeitsbereich des Auftragnehmers sowie das Beseitigen von Verunreinigungen, die von den Arbeiten des Auftragnehmers herrühren, haben werktäglich zu erfolgen. Verunreinigungen auf den öffentlichen Straßen sowie auf der Zufahrt zur Baustelle sind, soweit diese von der Durchführung der Baumaßnahme herrühren, unaufgefordert und laufend zu beseitigen.

Der Auftragnehmer hat seine Baustoffe gegen Diebstahl und Beschädigung zu sichern. Der Auftraggeber kommt für Verluste nicht auf.

Der Auftragnehmer ist verpflichtet, die eigenen Arbeiten gegen Verschmutzung durch eigene Bauarbeiten, Tagwasser, Rost, Frost und dergleichen zu schützen bzw. beschädigte Teile sofort auszubessern oder zu ersetzen. Des Weiteren sind die Baustoffe gegen Herumfliegen zu sichern, Da Flugbetrieb herrscht.

Alle erforderlich werdenden Warnbeschilderungen und Absperrungen im Bereich der öffentlichen Verkehrswege sowie auf dem gesamten Kasernengelände sind entsprechend den bestehenden Vorschriften unaufgefordert zu erstellen und später wieder abzubauen. Das gleiche gilt auch für die erforderlich werdende Beleuchtung, soweit diese nicht im LV besonders aufgeführt ist. Die zuvor genannten Maßnahmen gehören zur Baustelleneinrichtung und werden nicht gesondert vergütet.

## 6. Dokumentation
6.  Dokumentation

Für alle zu liefernden Bauteile, Baustoffe, Baustoffgemische, Fertigteile und Geräte ist laufend die entsprechende Dokumentation (Konformitätserklärungen, Eignungsnachweise, Bauartzulassungen, sonst. Prüfzeugnisse, Zulassungen, geprüften statischen Berechnungen, Verlegepläne, Datenblätter, Bedienungs- und Wartungs-/Reinigungs-/Instandsetzungsvorschriften, Ersatzteillisten, Bestandszeichnungen, ASI-Plan, Protokolle der Eigen- und Fremdüberwachung usw.) unaufgefordert zu übergeben. Der AN haftet für die Richtigkeit der übergebenen Unterlagen.

Sofern nicht in den Positionen dieser Leistungsbeschreibung anders beschrieben, sind die geforderten Unterlagen in 1-facher Ausführung vorab mindestens 6 Wochen vor Einbau zu übergeben.

Spätestens 6 Wochen vor Abnahme sind die Unterlagen in 4-facher Ausführung in Ordner mit Inhaltsverzeichnissen, Deck- und Trennblättern, nach Vorgabe durch den AG, zusammenzustellen. Zusätzlich sind die Unterlagen 1-fach digital (PDF) auf CD oder DVD zu übergeben. Das Fehlen von Unterlagen wird als wesentlicher Mangel angesehen.

## 7. Ausführungsunterlagen
7.  Ausführungsunterlagen

Dem Bieter werden mit den Ausschreibungsunterlagen Übersichts- und Lagepläne zu Kalkulationszwecken zur Verfügung gestellt (siehe Anlagenverzeichnis).

Alle Pläne und Unterlagen zur Ausführung der durchzuführenden Maßnahme werden dem AN als PDF- und wahlweise als DWG-Datei übergeben.

## 8. Rechnungsmanagement und Abnahmen
8.  Rechnungsmanagement und Abnahmen
8.1 Rechnungsprüfung

Abrechnungen haben analog zum vorliegenden Leistungsverzeichnis, in getrennten Titeln zu erfolgen. Dies gilt sowohl für Abschlags- als auch Schlussrechnung. Abschlags- und Schlussrechnungen sind einschließlich Aufmaße und ggf. Nachträgen digital per Mail als PDF und als GAEB-Datei (Rechnung und Aufmaß) zeitgleich beim Bauherrn und der örtlichen Bauüberwachung einzureichen.

Die Rechnung wird anschließend fachtechnisch, rechnerisch und auf vertragliche Vereinbarungen durch die örtliche Bauüberwachung geprüft. Anschließend wird diese per Mail an die Projektsteuerung gesendet und auf Plausibilität geprüft und an den Bauherrn zur Freigabe und Anweisung der Zahlung weitergeleitet.

Die beteiligten Parteien streben einen zügigen Prüf- und Freigabeprozess an.

Zahlungsziel ist bei Abschlagszahlungen, analog VOB/B, § 16, 21 Kalendertage und bei Schlusszahlungen 30 Tage nach Zugang der prüffähigen und vollständigen Rechnung bei der Objektüberwachung.

Sind in diesem Leistungsverzeichnis Stundenlohnarbeiten enthalten, ist ein schriftlicher Abruf durch die Bauherrschaft bis zum ausgewiesenen Umfang nicht erforderlich. Ansonsten dürfen Stundenlohnarbeiten nur mit schriftlicher Beauftragung der Bauherrschaft durchgeführt werden. Zuvor ist der Umfang der Arbeiten durch die ausführende Firma einzuschätzen und in schriftlicher Form der örtlichen Bauüberwachung zur Prüfung vorzulegen.
Über den Vertrag hinausgehende notwendige Stundenlohnarbeiten sind über Nachträge zu beauftragen. Sämtliche Stundenlohnarbeiten sind in Abschlagszahlungen in kumulierter Form zu erfassen.
Die Abnahme der Leistung muss vor Schlussrechnungsstellung erfolgen. Der Nachweis über ggf. noch offene Mängel oder Restleistungen muss der Bauherrschaft vorliegen.

8.2 Nachtragsprüfung:

Nachtragsangebote der ausführenden Firmen werden per Mail an die jeweilige Fachbauleitung gesendet und zur fachtechnischen und rechnerischen Prüfung dort eingereicht.

Zur guten Entscheidungsgrundlage der Bauherrenschaft sind dem Nachtragsangebot relevante Pläne und Dokumente beizulegen. Weiterhin beinhaltet das Nachtragsangebot die Auswirkung der zusätzlichen oder geänderten Leistung auf den Bauzeitenplan. Zudem wird die Nachtragsursache zusammenfassend beschrieben. Etwaige Minderkosten sind im Nachtragsangebot zu berücksichtigen.

Die geprüften Nachtragsangebote werden vom Bauherrn - sofern dieser dem Vergabevorschlag folgen möchte - zeitnah beauftragt und erhöhen die jeweilige Auftragssumme entsprechend.
Die Abrechnung von Nachtragsleistungen erfolgt im Zuge der Rechnungsstellung.

Nachtragsangebote sind digital (PDF und GAEB) einzureichen.

Auf das Hauptangebot gegebene Nachlässe gelten gleichermaßen auch bei Nachträgen.

8.3 Abnahme der Leistungen

Die Abnahme der Leistungen erfolgt förmlich unter Berücksichtigung der VOB/B.

## 8. Geltende DIN-Normen, Richtlinien und Vorschriften
9.  Geltende DIN-Normen, Richtlinien und Vorschriften

Für die Ausführung der angebotenen Leistungen sind alle diesbezüglich geltenden Normen und Richtlinien (DIN-EN-Normen, ZTV, TL) in ihrer aktuell gültigen Fassung anzuwenden und die gesetzlichen und behördlichen Bestimmungen zu beachten.

Die DIN-EN-Normen, ZTV und TL sind - sofern die gültige Fassung nachstehend oder an anderer Stelle im Bauvertrag nicht angegeben ist - in der zur Angebotsfrist gültigen Fassung maßgebend. In Zweifelsfällen ist der AG zu befragen. Alle maßgebenden Technischen Vorschriften und Verwaltungsvorschriften, die diesem Bauvertrag zu Grunde liegen, müssen auf der Baustelle vorhanden sein bzw. jederzeit zur Verfügung stehen.

Es gelten die Allgemeinen Bestimmungen für die Vergabe von Bauleistungen (VOB/A DIN 1960), die Allgemeinen Vertragsbedingungen für die Ausführung von Bauleistungen (VOB/B DIN 1961), die Allgemeinen Technischen Vorschriften für die Bauleistungen (VOB/C DIN 18299 und folgende), sowie alle erforderlichen DIN-Vorschriften, die sich auf die Durchführung der Baumaßnahme beziehen, jeweils in der neuesten Fassung.
Gemäß § 4 Nr. 2 und § 13 Nr. 1 VOB/B sind DIN-EN-Normen als anerkannte Regeln der Technik zu beachten.

Die in den Technischen Vorschriften enthaltenen Bestimmungen für die Durchführung der Arbeiten sind in den jeweiligen Positionen der Leistungsbeschreibung nicht immer wiederholt aufgeführt.

## 9. Allgemeine Vorbemerkungen zur Bauausführung
10.  Allgemeine Vorbemerkungen zur Bauausführung

Alle Arbeiten sind fachgerecht und vollständig, einschl. Nebenarbeiten, Lieferung aller erforderlichen Materialien und Vorhaltung aller benötigten Geräte, Montagegerüste, Abdeckungen und Absperrungen, nach den anerkannten Regeln der Technik und des Handwerks auszuführen.
Alle eingesetzten Materialien sind unter Beachtung der entsprechenden Herstelleranweisungen und Vorschriften herzustellen, zu liefern, zu lagern und einzubauen. Die Qualität der Baustoffe und Materialien ist zu dokumentieren (Zulassungen, Prüfzeugnisse, Lieferscheine etc....)

10.1 UVV
Alle Arbeiten sind unter Beachtung der Unfallverhütungsvorschriften sowie der Bauaufsichtlichen und Berufsgenossenschaftlichen Vorschriften auszuführen.
Die Unfallsicherung für seinen Arbeitsbereich obliegt dem Auftragnehmer auch unter Berücksichtigung der Belange des Nutznießers.
Die Anordnungen der vom AG eingesetzten und berechtigten Personen in Bezug auf die Verkehrsicherheit der Baustelle ist Folge zu leisten.

10.2 Baustelleneinrichtung und Betrieb
Maschinen und Geräte, die für die fachgerechte Ausführung der ausgeschriebenen Leistung erforderlich sind, sowie deren Vorhaltung und Betriebsaufwand sind in den jeweiligen Leistungspositionen zu berücksichtigen.

Der Aufbau, die Vorhaltung und der Abbau aller für die fachgerechte Ausführung der Arbeiten notwendigen Rüstungen, Lehrgerüste, etc. sind in die Einheitspreise einzurechnen, sofern diese nicht als gesonderte Position ausgewiesen sind.

Werden Straßen und Wege durch den AN verschmutzt, so hat er diese unverzüglich zu seinen Lasten zu reinigen.

Der Arbeitsplatz ist in Ordnung zu halten. Bei Beendigung der Arbeit ist der Arbeitsplatz so aufzuräumen, dass niemand durch Material, Werkzeug, etc. behindert oder gefährdet wird. Verkehrswege, Fluchtwege, sowie die Zugänge zu Feuermeldern, Feuerlöchgeräten und Krankentragen dürfen in keinem Fall verstellt werden.

In allen Arbeitsräumen ist für eine ausreichende Beleuchtung zu sorgen. Diese Beleuchtung kann individuell hergestellt werden und ist in die Einzelpreise einzurechnen.

10.3 Arbeitsbereiche
Die Arbeitsbereiche sind täglich von Bauschutt und Materialresten zu reinigen und mit einer Absperrung sowie Schildkennzeichnung (mit Angabe der Firma/Telefon) zu hinterlassen. Die Kosten hierfür hat der Auftragnehmer mit in die Einheitspreise einzurechnen.
Erfüllt der Auftragnehmer diese Pflicht trotz Fristsetzung nicht oder nicht vollständig, ist der Auftraggeber nach 3 Tagen zur Ersatzmaßnahme auf Kosten des Auftragnehmers berechtigt.

10.4 Stundenlohnarbeiten
Anfallende Stundenlohnarbeiten werden nur dann vergütet, wenn sie auf Anordnung des AG bzw. der örtlichen Bauüberwachung ausgeführt wurden. Stundenlohnarbeiten sind auf entsprechenden Stundenlohnformularen aufzuführen und müssen spätestens nach 2 Arbeitstagen der örtlichen Bauüberwachung vorgelegt werden.

Weiterhin gelten die Ausführungen unter Punkt "Rechnungsmanagement".

10.5 Ausführungstermine und Vertragsfristen
Vertragstermine, Ausführungsfristen, Ausführungszeiträume und
Zwischentermine sind gem. VOB/B §5 einzuhalten siehe VHB 214 der
Verdingungsunterlagen.

10.6 Arbeitsbehinderungen
Arbeitsbehinderungen, die zu Terminverzügen führen können, sind dem Auftraggeber zwecks Gegensteuerung unverzüglich schriftlich anzuzeigen.
Witterungseinflüsse (VOB/B § 6,2 (2)) sind in der Gesamtbauzeit enthalten und wirken nicht terminverlängernd.

10.7 Nachunternehmer
Der Auftragnehmer benennt die von ihm zum Einsatz vorgesehenen Subunternehmer und deren vorgesehene Leistung. Die Zustimmung des Bauherrn zum Einsatz von Subunternehmern ist auch erforderlich, wenn es sich um Leistungen handelt, auf die der Betrieb des Auftragnehmers nicht eingerichtet ist.

Der Auftraggeber ist berechtigt, aber nicht verpflichtet, die Leistungen des Auftragnehmers und der vom Auftragnehmer eingesetzten Subunternehmer auf Vertragserfüllung jederzeit zu kontrollieren. Diese Kontrollen gelten nicht als Teil- oder Zwischenabnahmen oder als Mitwirkung an der Leistung des Auftragnehmers.

## 10. Einheitspreise
10.  Einheitspreise

Die Einheitspreise verstehen sich für das Liefern, Vorbereiten und Durchführen der beschriebenen Leistungen soweit nichts anderes im Positionstext vermerkt ist.
Ggf. bauseitige Leistungen sind explizit in den Positionen beschrieben, wenn diese vom AN nur einzubauen sind.

Alle Pauschalpreise und Einheitspreise sind Festpreise für die Dauer der vorgesehenen Ausführungszeit einschließlich der kalkulierten Materialpreise. Nach Angebotsabgabe eintretende Lohn- oder Materialpreissteigerungen, gleich aus welchem Grund, werden nicht zusätzlich vergütet.

## 11. Kampfmittelsondierungen
11.  Kampfmittelsondierungen

Im Vorfeld der Baumaßnahme erfolgen zur Herstellung der Arbeitssicherheit vollflächige Kampfmittelerkundungs- und Räummaßnahmen, welche die uneingeschränkte Kampfmittelfreiheit zu Baubeginn sicherstellen.

## 12. Arbeitsschutz
12.  Arbeitsschutz

Bei der Ausführung der Maßnahmen durch den AN sind die allgemeinen Grundsätze nach §4 ArbSchG zu berücksichtigen.

Der persönliche Arbeitsschutz gemäß
-  den einschlägigen Richtlinien der Berufsgenossenschaften,
-  den einschlägigen Gesetzen und DIN-Normen
-  der TRGS 500 (Schutzmaßnahmen Mindeststandards)
ist vom AN bei der Durchführung der Maßnahmen zu gewährleisten.

Ergänzend zu den Unfallverhütungsvorschriften (UVV) sind die
EG-Richtlinien zur Sicherheit auf Baustellen zu beachten und anzuwenden.

## Zusätzliche Technische Vertragsbedingungen (ZTV)
Zusätzliche Technische Vertragsbedingungen

ZTV 1. Geltungsbereich

Diese Zusätzlichen Technischen Vertragsbedingungen gelten für alle unter dem Leistungsverzeichnis:

VE 3005 Stahlbauarbeiten

zusammengefassten Lieferungen und Leistungen:

- Allgemeines und bietereigene Baustelleneinrichtungen
- Hallendachtragwerk
- Trapezblecheindeckung
- Treppenturm
- Außentreppen
- Korrosionsschutzarbeiten
- Notabdichtung
- Provisorische Dachentwässerung

ZTV 2.  Stoffe, Bauteile
- entfällt -

ZTV 3.  Ausführung

3.1 Die Ausführung hat nach den freigegebenen Plänen der Architekten nach Auftragsvergabe zu erfolgen. Als freigegeben gelten Pläne ohne Vorabzug-Stempel. Durch die Übergabe neuer Pläne sind ungültig gewordene Pläne vom Auftragnehmer entsprechend zu kennzeichnen und aufzubewahren. Nicht freigegebene Pläne dürfen nicht verwendet werden.

Der Auftragnehmer erhält die Planunterlagen im Datenformat PDF bzw. DWG. Alle weiteren Papiervervielfältigungen sind vom Auftragnehmer zu erstellen. Die Kosten hierfür sind in die Einheitspreise einzukalkulieren.

3.2 Für alle Kräne, Hebezeuge, Montagehilfen, Aufzüge und Hilfsgeräte aller Art, die zur Ausführung der Leistungen erforderlich sind, hat der Auftragnehmer selbst zu sorgen. Dabei sind die Geräteabmessungen und der dadurch erforderliche Aufstellplatz der Örtlichkeit anzupassen und mit dem Auftraggeber und der Objektüberwachung abzustimmen.

3.3 Der Auftragnehmer hat sämtliche Einmessarbeiten, die für die Erstellung der Leistungen erforderlich sind, eigenverantwortlich durchzuführen. Kosten hierfür sind in die Einheitspreise einzukalkulieren, sofern in den Positionen nichts anderes beschrieben ist.

3.4 Zu- und Verschnitt sowie alle Bohrungen und Befestigungen mit allen Befestigungsmitteln sind in die Einheitspreise einzukalkulieren.

3.5 Durch den Auftraggeber angemeldete Schäden an den im Leistungsverzeichnis genannten Positionen sind innerhalb einer Frist von zwei Wochen durch den Auftragnehmer zu beheben und mit der örtlichen Objektüberwachung abzustimmen.

3.6. Einzelne Positionen sind abschnittsweise zu liefern. Die Lieferung hat nach Aufforderung des Auftraggebers zu erfolgen. Eventuell anstehende Mehrkosten sind in die Einheitspreise einzukalkulieren.

## Anlagen
Anlagen

Die folgenden Unterlagen dienen der Übersicht und zur Kalkulation der Leistungen. Sie sind für die digitale Ansicht vorgesehen. Sollten Pläne in einer druckbaren Größe gewünscht sein, können diese von den Architekten digital übermittelt werden.

Plananlagen und Dokumente

- Baustelleneinrichtungsplan vom 02.06.2026
- Grundrisse vom 16.09.2026
- Schnitte vom 16.09.2026
- Ansichten vom 16.09.2026
- Treppendetails vom 16.09.2026
- Positionspläne und Regelanschlüsse vom 11.04.2025
- Bauablaufplan vom 27.08.2026

## 26A20150 Stahlbauarbeiten
Datum: 21.09.2026

### Titel 01 Allgemeines und Baustelleneinrichtung

*Hinweis: Vorbemerkungen Stahlbauarbeiten*
Bei den nachfolgend beschriebenen Leistungen handelt es sich um Stahlbauarbeiten für die Erstellung des Dachtragwerkes der Halle sowie der Außentreppe Achse 5/D - E

Werkstoffe und Werkstoffprüfungen:
Zur Anwendung kommen Bleche und Form- oder Walzprofile aus unlegierten Baustählen nach DIN EN 10025 sowie hochfeste schweißgeeignete Feinkornbaustähle nach DIN EN 10025-3 und DIN EN 10025-4 in der jeweils gültigen Fassung sowohl als Form- oder Walzprofile oder als thermomechanisch gewalzte Flacherzeugnisse. Es dürfen nur Stahlerzeugnisse verwendet werden, die innerhalb der EU produziert werden und für die die geforderten Prüfbescheinigungen nach DIN EN 10204 vorliegen. Die Rückverfolgbarkeit der Stahlerzeugnisse bis zum eingebauten Bauteil ist sicherzustellen.
Für alle eingesetzten Stahlerzeugnisse ab Güte S355 sind mindestens Abnahmeprüfzeugnisse nach DIN EN 10204-3.1 vorzulegen. Für die übrigen Stahlerzeugnisse genügt, sofern nicht gesondert vereinbart, ein Werkszeugnis nach DIN EN 10204-2.2. Die Anforderungen der jeweils maßgebenden Produktnorm sowie der DIN EN 1090-2 an Prüfbescheinigungen und Rückverfolgbarkeit bleiben hiervon unberührt. Werden besondere Materialeigenschaften oder Prüfungen verlangt (z.B. Z-Güte, US-Prüfung, Aufschweißbiegeversuch) müssen diese ebenfalls durch ein Abnahmeprüfzeugnis bestätigt werden.
Die Stahlkonstruktion ist feuerverzinkungsgerecht zu konstruieren und zu fertigen. Die Anforderungen der DASt-Richtlinie 022 sowie DIN EN ISO 14713-2 sind zu beachten. Insbesondere sind die für die Feuerverzinkung erforderlichen Entlüftungs-, Entwässerungs- und Zugangsöffnungen bereits bei der Konstruktion und Werkstattplanung zu berücksichtigen. Für die richtige Wahl und Verwendung der Werkstoffe hinsichtlich ihrer Beanspruchung (z.B. US-Prüfungen auf Dopplungsfreiheit, Festlegung von Z-Güten), ihrer Schweißbarkeit und ihrer geeigneten schweißtechnischen Behandlung, wie Vorwärmen, kontrollierte Wärmeeinbringung und gegebenenfalls Wärmenachbehandlung, ist der AN im Rahmen der von ihm zu erbringenden Werkstatt- und Ausführungsplanung verantwortlich. Die erforderlichen Werkstoffgüten, Werkstoffdicken und besonderen Materialeigenschaften sind den freigegebenen Statikunterlagen zu entnehmen. Entsprechende Angaben sind auf den Werk- und Montageplänen zu vermerken. Die Zustimmung durch
 Prüfingenieur und Tragwerksplaner ist erforderlich.

Flacherzeugnisse:
Bleche und Breitflachstähle, welche aufgrund ihrer konstruktiven Anordnung einer relevanten Beanspruchung in Dickenrichtung ausgesetzt sind, sind entsprechend den Anforderungen der maßgebenden Produktnormen ultraschallgeprüft zu liefern. Soweit eine Ultraschallprüfung des Ausgangserzeugnisses gefordert wird, ist diese durch eine entsprechende Prüfbescheinigung nachzuweisen. Dies gilt auch für hieraus gefertigte Halbzeuge, wie z.B. geschweißte Hohlprofile. Für entsprechend ausgewiesene Bauteile mit hoher Beanspruchung in Dickenrichtung ist nur Material mit nachgewiesener Z-Güte gemäß DIN EN 10164 zu verwenden. Die jeweils erforderliche Z-Güte ist durch den AN festzulegen und nachzuweisen.

Geschweißte Träger:
In der statischen Berechnung sind die für die jeweilige Stahlgüte und Erzeugnisdicke gemäß DIN EN 1993-1-1 maßgebenden Werkstoffkennwerte berücksichtigt. Bei Erzeugnisdicken, für die gegenüber den in der statischen Berechnung angesetzten Werkstoffkennwerten Abminderungen oder zusätzliche Nachweise erforderlich werden, ist vor Verwendung eine Abstimmung mit dem Tragwerksplaner erforderlich. Ein Abnahmeprüfzeugnis nach DIN EN 10204-3.2 ersetzt einen gegebenenfalls erforderlichen statischen Nachweis nicht.

Verbindungsmittel:
Soweit in den Ausführungsunterlagen keine höheren Anforderungen festgelegt sind, sind für tragende Schraubverbindungen mindestens Schrauben der Festigkeitsklasse 8.8 zu verwenden. Bei Verbindungen von Edelstahl mit Normalstahl sind Verbindungsmittel aus nichtrostendem Stahl der Güte A4-70 zu verwenden, sofern in den Ausführungsunterlagen keine abweichenden Anforderungen festgelegt sind.
Für HV-Verbindungen sind zusammengehörige Garnituren nach DIN EN 14399 aus Schrauben, Muttern und erforderlichen Scheiben der Festigkeitsklasse 10.9 in für die vorgesehene Oberflächenbehandlung geeigneter Ausführung vorgeschrieben. Die Garnituren müssen für das vorgesehene Vorspannverfahren geeignet sein. Wenn nicht anders angegeben, sind diese planmäßig mit der gemäß DIN EN 1090-2 festgelegten Vorspannkraft Fp,C vorzuspannen.
Bolzenverbindungen mit vergüteten Bolzen sind mit definierter Passung herzustellen und gegen unbeabsichtigtes Lösen zu sichern. Für die Passung gilt, soweit in den Ausführungsunterlagen nicht anders angegeben, das Toleranzfeld h11/H11.
Für Befestigungen mit anderen Bauprodukten ist eine allgemeine bauaufsichtliche Zulassung erforderlich und diese vom AN einzuhalten.
Alle Verbindungsmittel zum Anschluss des Trapezblechs an die Stahlkonstruktion sind mit Werkstoffen auszuführen, deren Schmelzpunkt über 1000 Grad Celsius liegt. Entsprechend Forderung VdS Schadensverhütung (VdS 2035: 2002-12 (03))
Die Korrektur von geschraubten Anschlüssen, die sich aufgrund von Ausführungstoleranzen wie vorgefertigt nicht einbauen lassen, sind nur nach Genehmigung durch den Tragwerksplaner und Architekten zulässig.

Trapezbleche:
Für die Lagerung sind die Herstellervorschriften einzuhalten. Das gilt auch für die Auflager und den Schutz der Beschichtungen. Die Kranentladung darf nur unter Verwendung geeigneter Kantenschutzwinkel und geeigneter, für die Lasten bemessener Hebegurte erfolgen. Beschädigungen der Trapezbleche und ihrer Beschichtungen sind zu vermeiden. Einschnitte sind gemäß Herstellervorschriften nachzukonservieren.

Ausführungsklasse:
Die Ausführungsklasse der gesamten Konstruktion gem. DIN EN 1090-2 ist EXC2. Einzelne Knotenpunkte können EXC3 erfordern.

Schweißarbeiten:
An den ausführenden Schweißbetrieb werden die jeweils aus der Ausführungsklasse (EXC) gemäß DIN EN 1090-2 und den Anforderungen der DIN EN ISO 3834 resultierenden Anforderungen gestellt. Darüber hinaus ist die besondere Qualifikation und Erfahrung des Betriebs und seiner Schweißpersonen für folgende Schweißarbeiten nachzuweisen:
- das Verschweißen voll ausgenutzter Zugstöße in Blechen, das Überschweißen von Fertigungsbeschichtungen, das Bolzenschweißen nach DIN EN ISO 14555,
- das Verschweißen von Betonstahl gemäß DIN EN ISO 17660, das Schweißen nichtrostender Stähle.

Die Schweißarbeiten dürfen nur von Schweißern ausgeführt werden, die über eine gültige Prüfbescheinigung entsprechend DIN EN ISO 9606-1 für die zum Einsatz kommenden Werkstoffgruppen, Schweißverfahren, Nahtarten, Werkstoffdicken und Schweißpositionen verfügen. Der Einsatzbereich des Schweißers in der Fertigung muss dem Geltungsbereich der vorliegenden Schweißerprüfung entsprechen. Zusätzlich hat sich der Schweißbetrieb erforderlichenfalls durch geeignete Arbeitsproben davon zu überzeugen, dass der Schweißer die an das jeweilige Bauteil gestellten Qualitätsanforderungen erfüllen kann.
Die zusätzlichen externen Prüfungen und Überwachungen der Schweißarbeiten sind durch eine hierfür qualifizierte und unabhängige Prüfstelle nach Abstimmung mit dem Auftraggeber durchzuführen. Die Eigenüberwachung und die Verantwortung des AN bzw. seiner Schweißaufsicht bleiben hiervon unberührt.
Der Umfang der erforderlichen Verfahrensprüfungen, Werkstoffprüfungen und Arbeitsproben ist unter Berücksichtigung der statischen, konstruktiven und fertigungstechnischen Anforderungen mit der überwachenden Stelle abzustimmen. Kosten hierfür sind in die Einheitspreise einzukalkulieren.
Die Schweißnähte sind nach statischer Erfordernis und, wenn nicht anders angegeben, grundsätzlich durchlaufend auszuführen. Kehlnähte sind entsprechend den Anforderungen der Ausführungsunterlagen und der DIN EN 1090-2 auszuführen. Schweißnähte in ebenen Flächen sind dann plan zu verschleifen, wenn dies aus statischen, konstruktiven, korrosionsschutztechnischen oder gestalterischen Gründen erforderlich ist.
Unregelmäßigkeiten bei Schweißverbindungen sind gemäß DIN EN ISO 5817 in der jeweils gültigen Fassung zu bewerten. Schweißverbindungen an den Haupttraggliedern müssen den Anforderungen der Bewertungsgruppe B gemäß DIN EN ISO 5817 genügen. Schweißnähte an untergeordneten Bauteilen müssen mindestens die Anforderungen der Bewertungsgruppe C gemäß DIN EN ISO 5817 erfüllen, sofern in den Ausführungsunterlagen keine abweichenden Anforderungen festgelegt sind. Während der Werkstattfertigung sind alle tragenden Nähte stichprobenartig zerstörungsfrei auf Freiheit von Rissen, Wurzel- und Bindefehlern zu prüfen. Für den Nachweis der Nahtgüte wird ergänzend zu den Anforderungen der DIN EN 1090-2 ein Prüfumfang von mindestens 10 % der hierfür festgelegten Schweißnahtlängen gefordert. Die Auswahl der zu prüfenden Nähte hat repräsentativ unter Berücksichtigung von Nahtart, Werkstoffdicke, Schweißverfahren, Fertigungslos und statischer Beanspruchung zu erfolgen. Bei den in den. Das anzuwendende Prüfverfahren ist unter Berücksichtigung der Nahtgeometrie, Werkstoffdicke und Zugänglichkeit gemäß DIN EN ISO 17635 festzulegen. Die endgültige Festlegung des Prüfumfangs erfolgt gemäß eines Prüfplanes, der vom AN unter Berücksichtigung der statischen Auslastung und der von ihm gewählten Zusammenbaufolge zu erstellen ist. Der Prüfplan ist dem Prüfingenieur und dem Tragwerksplaner zur Prüfung und Freigabe vorzulegen. Die Prüfung und Freigabe des Prüfplanes entbindet den AN nicht von seiner Verantwortung für die ordnungsgemäße Durchführung und Dokumentation der Prüfungen. Die Prüfungen sind durch eine externe Stelle vorzunehmen. Die Auswahl der externen Stelle erfolgt durch den AN, die Beauftragung erfolgt jedoch direkt durch den AG.
Für Baustellennähte gelten dieselben Anforderungen wie für Werkstattnähte. Der Prüfumfang von tragenden Montagenähten mit einer rechnerischen Ausnutzung von mehr als 50 % beträgt 100 % der im Prüfplan hierfür festgelegten zerstörungsfreien Prüfungen. Um bei Schweißarbeiten auf der Baustelle einen ähnlichen Qualitätsstandard wie im Werk zu erzielen, ist vom AN ein Witterungsschutz für Schweißer und Werkstück vorzusehen und in die Einheitspreise einzukalkulieren. Hohlprofile und Hohlräume, die nach Fertigstellung nicht mehr zugänglich sind und gemäß den Ausführungsunterlagen dauerhaft geschlossen auszuführen sind, müssen vollständig verschweißt und dauerhaft dicht ausgeführt werden. Bei feuerzuverzinkenden Hohlprofilen sind die für den Verzinkungsprozess erforderlichen Entlüftungs- und Entwässerungsöffnungen vorzusehen. Bei entsprechend im Außenbereich eingesetzten Bauteilen sind luftdicht verschließbare Schraubstopfen als Kontrollöffnungen an den Tiefpunkten vorzusehen.

Ausführungsunterlagen:
Dem AN werden Konstruktionspläne sowie die statische Berechnung der Tragwerksplanung zur Verfügung gestellt. Unter Einhaltung der in den Planungsunterlagen vorgegebenen Knotenform und der statischen Randbedingungen ist die endgültige Ausbildung der Details vom AN festzulegen und mit dem AG bzw. Architekten und Tragwerksplaner abzustimmen. Änderungen an statisch relevanten Querschnitten, Anschlussarten, Anschlusssteifigkeiten, Schraubenverbindungen oder Schweißnahtgrößen bedürfen der vorherigen Zustimmung des Tragwerksplaners. Die hier geltenden Prüffristen sind nach Auftragserteilung abzustimmen. Die so genehmigte Knotenausbildung ist statisch nachzuweisen, beim Prüfingenieur einzureichen und die Freigabe zu erwirken. Eine förmliche Vorab-Freigabe der statischen Berechnung kann nicht zugesagt werden, da dies im Ermessensspielraum der Prüfingenieurs liegt.
Die Pläne enthalten die Hauptmaße in der planmäßigen Sollgeometrie, alle Querschnittsabmessungen nebst Angaben zur zugehörigen Materialgüte, die Gestalt der Knotenausbildung sowie Angaben der wesentlichen Schweißnähte und Verbindungsmittel, wie sie sich aus der statischen Berechnung ergeben.
Der AN hat auf Basis der zur Verfügung gestellten Unterlagen die vollständigen Ausführungs-, Werkstatt- und Montageunterlagen gemäß DIN EN 1090-2 und den darin festgelegten Anforderungen zu erstellen und dem Architekten, Tragwerksplaner sowie dem Prüfingenieur zur Prüfung und Freigabe vorzulegen.

Toleranzen:
Unterschieden wird zwischen Liefer-, Fertigungs- und Montagetoleranzen.
Liefertoleranzen: Wenn nicht anders angegeben, gelten die in den einschlägigen Liefernormen genannten Toleranzen.
Fertigungstoleranzen: Sofern in den Ausführungszeichnungen keine erhöhten Anforderungen angegeben werden, gelten gemäß EN ISO 13920 folgende Grenzabmaße als vereinbart:
Längenmaße für Längen 2 mm bis 2000 mm: Toleranzklasse B
Längenmaße für Längen über 2000 mm: Toleranzklasse A
Winkelmaße: Toleranzklasse A
Geradheits-, Ebenheits- und Parallelitätstoleranzen: Toleranzklasse F
Diese Toleranzen gelten für einzelne Bauteile als auch für geschraubt oder geschweißt verbundene Bauteile. Sollten die zulässigen Toleranzen nicht eingehalten sein, so müssen die daraus entstehenden Mehraufwendungen vom AN getragen werden.
Montagetoleranzen: Es gelten die Anforderungen der DIN EN 1090-2 an die geometrischen Toleranzen der Montage. Ergänzende Anforderungen aus DIN 18201, DIN 18202 und DIN 18203-2 gelten nur, soweit sie in den Ausführungsunterlagen ausdrücklich vereinbart sind und den Anforderungen der DIN EN 1090-2 nicht widersprechen.
Bei planmäßigen Kontaktstößen sind die Anschlussflächen mechanisch zu bearbeiten. Wird bei Schraubverbindungen die Neigung der Auflagefläche um mehr als 2% überschritten, sind zum Ausgleich geeignete Keilscheiben oder Kugelscheiben mit Kegelpfanne nach DIN 6319 einzubauen.
Für die Lage von Ankerschrauben und anderen Auflagern gelten die Toleranzanforderungen der DIN EN 1090-2 sowie die in den Ausführungsunterlagen festgelegten projektbezogenen Anforderungen.Der AN hat die für die Montage seiner Stahlkonstruktion maßgebenden Einbauteile und Ankerschrauben vor dem Betonieren durch ein Aufmaß zu kontrollieren und die Ergebnisse zu dokumentieren. Festgestellte Abweichungen sind dem AG und dem Tragwerksplaner unverzüglich anzuzeigen. Die Verantwortung für die Herstellung und den Einbau der Einbauteile anderer Gewerke bleibt beim jeweils hierfür beauftragten AN. Vor Beginn der Montage hat der AN nochmals ein genaues Aufmaß durchzuführen, um gegebenenfalls Korrekturen an den Anschlussbauteilen durchführen zu können.Die vom AN zu fertigende Montageplanung hat auch die Planung der Vormontageeinheiten und deren Transport, die Planung und Dimensionierung der benötigten Trag- und Schutzgerüste, Hilfs- und Montageverbände, Hebezeuge sowie ein detailliertes Konzept zur vermessungstechnischen Kontrolle von Einzelbauteilen und Gesamtbauwerk in allen maßgebenden Bauzuständen zu umfassen. Die Standsicherheit der Konstruktion ist für alle maßgebenden Montagezustände sicherzustellen. Die Montageplanung ist auf andere gleichzeitig ablaufende Gewerke abzustimmen, um Konflikte und Sicherheitsdefizite zu vermeiden. Montagekonzept und Montagepläne sind vom AG genehmigen zu lassen. In den Prüfumlauf ist der SiGe-Koordinator einzuschließen.
Bei der Montage ist zu berücksichtigen, dass die sich im Hallenboden befindlichen Versorgungspits sowie die Einbringöffnung gegebenenfalls bereits parallel zur Stahlbaumontage hergestellt werden. Die Montage der Stahlkonstruktion muss unter Beachtung der in der statischen bzw. geometrischen Planung festgelegten rechnerischen Aufstelltemperatur von 10-20 °C erfolgen. Abweichungen der tatsächlichen Montagetemperatur sind bei der Montage, beim Ausrichten und bei der Justierung der Konstruktion zu berücksichtigen. Der AN muss eigenverantwortlich alle Maßnahmen treffen und einrechnen, die eine zwängungsfreie Anpassung der Konstruktion in sich und auf den Unterbau ermöglichen. Die Aufstelltemperatur ist auch bei der Voreinstellung bzw. Justierung von Lagerkonstruktionen zu berücksichtigen.
Der AG ist berechtigt, Fertigungsstätten nach vorheriger Ankündigung zu besichtigen und stichprobenartige Kontrollen durchzuführen. Vom AN sind seine verantwortlichen Personen sowie die einzelnen Fertigungs- und Ausführungstermine rechtzeitig bekannt zu geben, den Überwachungspersonen jederzeit Zugang zu gewähren und notwendige technische und personelle Hilfe bereitzustellen.
Beschädigungen des Zinküberzuges infolge Transport, Montage, Bohren, Schneiden oder sonstiger Bearbeitung sind auf der Baustelle fachgerecht nachzuarbeiten. Die Reparatur der beschädigten Bereiche ist entsprechend den Anforderungen der maßgebenden Normen und des vorgesehenen Korrosionsschutzsystems auszuführen und in die Einheitspreise einzukalkulieren.
Vorgesehene provisorische Bauten inklusive Vorhaltung über die Bauzeit sind in Abhängigkeit vom gewählten Montagekonzept des AN in die Baustelleneinrichtungsposition einzurechnen. Bei der Montageausführung sind insbesondere die einschlägigen Unfallverhütungsvorschriften und die Richtlinien für die Montage des Industrieverbandes IFBS zu beachten und einzuhalten.

Arbeits- und Schutzgerüste
Alle zur Montage erforderlichen Arbeits- und Schutzgerüste sowie sonstigen temporären Einrichtungen sind entsprechend den einschlägigen Arbeitsschutz- und Unfallverhütungsvorschriften zu planen, herzustellen, vorzuhalten, erforderlichenfalls umzubauen und wieder abzubauen. Der Auf-, Umbau und Abbau sowie das Vorhalten erforderlicher Gerüste sind in die Einheitspreise einzukalkulieren.

Abrechnung
Grundlage der Abrechnung sind die zur Ausführung freigegebenen Werkstatt- und Montagepläne des AN. Der AN fertigt auf dieser Grundlage das prüffähige Aufmaß der Abrechnung. Eigenmächtige Änderungen, Mehrmengen oder zusätzliche Bauteile werden nur vergütet, wenn diese vor Ausführung durch den AG schriftlich beauftragt wurden.

*Hinweis: Baugruppenübergreifende Angaben*
Korrosionsschutz
Hallenfeld 1-2 - Abstellhalle (Achse 1-13):
Schutzdauerklasse: H (>15 Jahre)
Korrosivitätskategorie C2: innen (gering)
Oberflächenvorbereitung: Feuerverzinken, geeignete Verzinkungsvorbehandlung gem. Systemhersteller

Hallenfeld 3 AGE-Halle (Achse 13-14):
Schutzdauerklasse: H (>15 Jahre)
Korrosivitätskategorie C2: innen (gering)
Oberflächenvorbereitung: Feuerverzinken, geeignete Verzinkungsvorbehandlung gem. Systemhersteller

Grundkonstruktion Außentreppe (Achse 4-6/D - E):
Schutzdauerklasse: H(>15 Jahre)
Korrosivitätskategorie C3: außen (mäßig)
Oberflächenvorbereitung: Feuerverzinken, geeignete Verzinkungsvorbehandlung gem. Systemhersteller
Die Kosten für den Korrosionsschutz werden mit gesonderter Position abgefragt.

Brandschutz
keine Brandschutzbeschichtung erforderlich (Ausführung F0)

Montage Stahlkonstruktion
Bei den nachfolgend beschriebenen Leistungen handelt es sich um die Herstellung und Montage des Hallendachtragwerkes mit Trapezblechabdeckung. Einbauhöhe über 8 bis 17 m, Ausführung als Fachwerkkonstruktion als Kombination verschiedener Profilarten.
Der Hauptträger muss aufgrund seiner großen Länge in zwei oder mehreren vorgefertigten Teilen geliefert und vor Ort zusammengefügt werden. Das Einheben erfolgt nach dem Zusammenbau als gesamter Träger. Die Nebenträger müssen aufgrund der Montageabfolge in mindestens zwei Teilen vorgefertigt und geliefert werden.
Der AN hat sich über die örtlichen Verhältnisse genau zu informieren und alle Vorschriften und Auflagen der zuständigen Behörden einzuhalten.
In die Einheitspreise sind alle erforderliche Gerätschaften, wie z.B. Mobilkräne, Hebezeuge, Hilfs- und Montagekonstruktionen einschl. deren Gründung, Absenkeinrichtungen, Vorspanngerätschaften und erforderliche Sicherungmittel für alle Bauzustände usw. einzukalkulieren.
Transporte auch Sondertransporte für die gesamte Stahlkonstruktion und die Anlieferung der Einbauteile vorab zur Baustelle sind ebenfalls in die Einheitspreise einzukalkulieren. Alle im Zusammenhang mit der Montage und dem Transport entstehenden Aufwendungen sind in die Einheitspreise einzukalkulieren.

#### Bereich 01.01 Allgemeines

**01.01.0010 Werkstatt-/Montage-/Fertigungsplanung**
Werkstatt- und Fertigungsplanung sowie Montageplanung für alle Stahlbauteile auf Grundlage der Tragwerksplanung des AG bzw. des Tragwerkplaners sowie des statischen Nachweises erstellen und dem AG, Prüfingenieur, Tragwerksplaner und Architekten zur Freigabe vorlegen.
Die Unterlagen sind in Papierform und in den Datenformaten DWG und PDF zu übergeben. Kosten für Vervielfältigungen und Versand sind einzukalkulieren.

Die Unterlagen sind für folgende Konstruktionen zu erstellen:
- Hallendachtragwerk inkl. Attika
- Trapezblechabdeckung
- Treppenturm
- Außentreppen

Bestellungen, Lieferungen und Ausführungen dürfen erst nach Freigabe der Unterlagen erfolgen. Der AN hat eigenständig den terminlichen Zusammenhang von vorzulegender Werkstatt- und Fertigungsplanung und Bestell-, Liefer- und Ausführungszeiten zu koordinieren.

Die Leistungen umfassen:

Planungsleistungen:
Werkstattpläne, Montagepläne, Verlegepläne, Schweißpläne und Stücklisten, Aufmaße, Massenermittlung

Berechnungen:
Vorlage beim Prüfingenieur (Papierform 2-fach) und Tragwerksplaner (Papierformat 1-fach und Datenformat PDF) und alle weiteren Vervielfältigungen, wenn Prüfumlaufe für zusätzliche Änderungen seitens des AN erfolgen müssen. 4 Wochen Prüfzeit bei AG/Prüfingenieur sind einzukalkulieren. Die gestalterische Freigabe ist vor der Weiterleitung an den Prüfingenieur vom AG bzw. Architekten einzuholen.

Werkstattzeichnungen:
Vorlage beim Prüfingenieur (Papierform 2-fach), Tragwerksplaner (Papierform
1-fach und Datenformat PDF), Architekt (Datenformate DWG und PDF) zur Prüfung. Die Freigabe des AG bzw. Architekten ist in gestalterischer Hinsicht einzuholen. Wenn Bauteile vor Freigabe durch den Prüfingenieur und den Tragwerksplaner gefertigt werden, so geschieht dies auf Risiko des AN. Änderungen berechtigen nicht zu Nachforderungen.
Die Regelausbildung aller wesentlichen Detail- und Knotenpunkte ist im statischen Nachweis dargestellt. Geplante Abweichungen von dieser Ausführung, die einen gestalterischen Unterschied machen, sind anzugeben und darzustellen. Werkstattzeichnungen mit Darstellung der Konstruktion und Detailpunkte, Schnitte, Ansichten, Grundrisse (M 1:20) und Anschlussdetails (M 1:5), Baubehelfe/ Hilfskonstruktionen sind zu berücksichtigen, Ergänzung von Einbauteilen, Durchdringungen nach zur Verfügung gestellten Plänen

Verlegepläne Trapezblech:
Vorlage beim Prüfingenieur (Papierform 2-fach), Tragwerksplaner (Papierform 1-fach und Datenformat PDF), Architekt (Datenformate DWG und PDF) zur Prüfung. Verlegepläne gem. Anforderung der DIN 18807 Teil 3 sind in Abstimmung mit dem AG bzw. Tragwerksplaner und Architekten zu erstellen. Die Freigabe ist vor Ausführung einzuholen (sowohl beim Prüfingenieur als auch beim Tragwerksplaner). Der AN hat vor Fertigung ein Aufmaß zu nehmen und die Trägerlängen mit dem AG bzw. Tragwerksplaner abzustimmen.

Folgende Einzelheiten sollten ersichtlich sein:
- Profiltafeln mit Profilbezeichnung
- Elementdicken und Längen
- Verbindungselemente mit Typenbezeichnung, Anordnung und Abstände, besondere Montagehinweise je nach Art der Verbindung
- Ausbildung der Auflager, Details von Längs- und Querrändern, Auswechselungen, An- und Abschlüsse, Dehnfugen
Menge: 1,000 St

**01.01.0020 Prüfplan Schweißnähte**
Prüfplan für Schweißnähte zur Festlegung des Prüfumfangs gemäß Vorbemerkungen erstellen und dem AG, Tragwerksplaner und einer externen Prüfstelle zur Freigabe vorlegen. Die Unterlagen sind in Papierform und im Datenformat PDF zu übergeben. Kosten für Vervielfältigungen und Versand sind einzukalkulieren.
Menge: 1,000 St

**01.01.0030 Vermessungstechnische Dokumentation Stahltragwerk**
Vermessungstechnische Dokumentation zur Qualitätssicherung der Montage, des Montageablaufs, dessen Überwachung und des Endzustandes des Stahldachtragwerks zur Einhaltung der vorgegebenen Toleranzen erstellen zur Vorlage beim AG und Tragwerksplaner. Die Vermessung hat durch einen öffentlich bestellten und vereidigten Vermessungsingenieur zu erfolgen. Die Unterlagen sind in Papierform und in den Datenformaten DWG und PDF zu übergeben. Kosten für Vervielfältigungen und Versand sind einzukalkulieren.
Menge: 1,000 St

**01.01.0040 Statischer Nachweis Attika über Torfachwerk**
Erstellung und Lieferung von statischen Nachweisen für die Konstruktion der Attika im Bereich der Hangartore, inkl. Verbindungen, Befestigungsmittel und Anschlusspunkte unter Berücksichtigung der Eigenlasten und zusätzlichen Lasten durch die Fassade.
Die Unterlagen sind dem AG spätestens sechs Wochen nach Auftragserteilung digital als PDF vorzulegen.
Menge: 1,000 St

### Titel 02 Hallendachtragwerk

#### Bereich 02.01 Hallendachtragwerk

**02.01.0010 Fachwerkbinder L 29,35m, H 2,40-3,20m, Stahl S355J2, versch. Profile**
Fertigung, Lieferung und Montage eines Stahlfachwerkbinders für eine Hallenkonstruktion gemäß statischen und konstruktiven Erfordernissen.

Fachwerkträger in Pultform, Höhe an der Traufe ca. 2,40 m (Außenmaß), Höhe am First ca. 3,20 m, Gesamtlänge: 29,35 m (Achse A-D), bestehend aus 3 Teilstücken mit je ca. 9,77 m, insgesamt: 4 Fachwerkträger
- Obergurt als I-Walzprofil HEB 450
- Untergurt als I-Walzprofil HEB 260
- Diagonalen als I-Walzprofile HEA 200
Knotenbleche und alle Anschlussmittel sind in den EP einzurechnen.
Stahlgüte: S355J2
Überhöhung: 2,0 cm

Der Korrosionsschutz wird gesondert vergütet.

Bereich: Achse 2, 6, 8, 12, Statik Pos 5
Menge: 40,500 t

**02.01.0020 Fachwerkbinder L 29,35m, H 2,40-3,20m, Stahl S355J2, versch. Profile**
Fertigung, Lieferung und Montage eines Stahlfachwerkbinders für eine Hallenkonstruktion gemäß statischen und konstruktiven Erfordernissen.

Fachwerkträger in Pultform, Höhe an der Traufe ca. 2,40 m (Außenmaß), Höhe am First ca. 3,20 m, Gesamtlänge: 29,35 m (Achse A-D), bestehend aus 3 Teilstücken mit je ca. 9,77 m, insgesamt: 6 Fachwerkträger
- Obergurt als I-Walzprofil HEB 400
- Untergurt als I-Walzprofil HEB 240
- Diagonalen als I-Walzprofile HEA 200
Knotenbleche und alle Anschlussmittel sind in den EP einzurechnen.
Stahlgüte: S355J2
Überhöhung: 2,0 cm in Achse 3, 5, 9, 11
  2,5 cm in Achse 4, 10

Der Korrosionsschutz wird gesondert vergütet.

Bereich: Achse 3-5, 9-11, Statik Pos 6
Menge: 37,500 t

**02.01.0030 Torfachwerk L 62,5, H 7m, Stahl S355J2**
Das Fachwerk über dem Tor besteht aus einer vorderen und einer hinteren Ebene, deren Stäbe so miteinander verbunden sind, dass sich eine ausgesteifte und wenig torsionsanfällige Konstruktion ergibt. Die Untergurte werden in der vorderen Ebene auf Stb.-Wänden aufgelagert, in der hinteren Ebene auf Stb.-Stützen.
Die Querfachwerke Pos. 5 und 6 werden in Achse A an das Tor-Fachwerk angebunden und in Achse E auf Stb.-Stützen aufgelagert.

Fachwerkträger, Spannweite. 62,5 m, Höhe ca. 7 m (Außenmaß), insgesamt 2 Stück, Stahlgüte: S355J2, Überhöhung: 7 cm

- hinteres Fachwerk
Obergurt: HEM 500
Untergurt: HEM 360
Stiele: HEA 240 - HEB 360
Diagonalen: Ø 114,3 x 8,8 - HEB 240

- vorderes Fachwerk
Obergurt: HEM 240
Untergurt: HEB 240
Stiele: HEA 240 - HEB 240
Diagonalen: Ø 114,3 x 8,8

- horizontales Fachwerk
Riegel: HEB 140
Diagonalen: Ø 114,3 x 8,8 bzw. x 12,5

- vertikales Fachwerk
Stiele: HEA 240 - HEB 360
Diagonalen: HEB 140

Fertigen, Liefern und Montage der Torfachwerkträger. Knotenbleche und alle Anschlussmittel sind in den EP einzurechnen. Der Korrosionsschutz wird gesondert vergütet.

Bereich: Torfachwerk Achse A´-A / 1-14, Statik Pos. 7
Menge: 178,000 t

**02.01.0040 Kalottenlager KGa, ND = 1961 kN (ULS), Auflager zu Torfachwerk Achse A**
Liefern und fachgerechter Einbau von hochbelastbaren, zwängungsarmen Kalottengleitlagern nach DIN EN 1337-5 (oder mit ETA-Zulassung) auf bauseitig hergestellten Stahlbetonstützen. Das Lager dient zur Aufnahme von dreidimensionalen Winkelverdrehungen und horizontalen Verschiebungen der Stahlkonstruktion.

Lagertyp: Kalottengleitlager, Ausführung als Typ KGa (allseitig beweglich) gemäß statischen Vorgaben.
Gleitpaarung: Sphärische Kalotte und ebene Edelstahl-Gleitplatte gegen Hochleistungs-Gleitwerkstoff (PTFE nach DIN EN 1337-2 oder UHMWPE-Sonderwerkstoff wie MSM/CM1).

Verankerung unten (Stb-Stütze): Mit angeschweißten Ankerbolzen / Dübellaschen, ausgelegt für das Einsetzen in vorgehaltene Aussparungstaschen der Betonstütze.
Verbindung oben (Stahlbau): Obere Keil- oder Flanschplatte zur Verschraubung oder Verschweißung mit dem Stahl-Haupttragwerk.

Leistungsdaten:
Vertikale Bemessungslast ND = 1961 kN (ULS)
Zulässige Winkelverdrehung (a): ±0,01 rad
Verguss (Lagerunterfütterung): Kraftschlüssige Untergießung des Lagers nach der Justierung mit schrumpffreiem, hochfestem und fließfähigem Vergussmörtel (z. B. Festigkeitsklasse analog C50/60 oder höher).

Ausführungshinweis:
Die bauseitige Betonoberfläche ist vor dem Einbau aufzurauen und zu reinigen. Das Lager wird mittels Nivellierschrauben exakt höhen- und fluchtgerecht auf der Stütze ausgerichtet und auf die Einbautemperatur voreingestellt. Nach der Fixierung der oberen Stahlkonstruktion erfolgt der blasenfreie Verguss der Ankerbolzen und der Lagerunterseite. Das Lager ist während aller Arbeiten vor Schweißperlen, Betonmilch und Verschmutzung zu schützen.

Korrosionsschutz wird gesondert vergütet.

Bereich: Achse A / 1, 7, 13
Menge: 4,000 St

**02.01.0050 Stabilisierungsverband Kreuzverband Dach Fachwerkkonstr. Rundstahl Durchm. 24mm S355J2**
Stabilisierungsverband als Kreuzverband, Einbauort Dach, Einbauhöhe über 10 bis 15 m, Ausführung als Fachwerkkonstruktion, aus Rundstahl, Durchmesser 24 mm, Stahl S355J2 DIN EN 10025-2, Werkstoff-Nr 1.0045,
Korrosionsschutz wird gesondert vergütet,
Baustellenstöße geschraubt.
Menge: 1,300 t

**02.01.0060 Zugstab Dach Fachwerkkonstr. Rundstahl Durchm. 16mm**
Zugstab, Einbauort Dach, Einbauhöhe über 10 bis 15 m, Ausführung als Fachwerkkonstruktion, aus Rundstahl, Durchmesser 16 mm,
Korrosionsschutz wird gesondert vergütet,
werkseitige Konstruktion geschraubt,
Baustellenstöße geschraubt.
Menge: 0,750 t

**02.01.0070 Stabilisierungsverband Kreuzverband Dach Fachwerkkonstr. Rohrprofil AD 114,3mm WD 8,8mm S355J"**
Stabilisierungsverband als Kreuzverband, Einbauort Dach, Einbauhöhe über 10 bis 15 m, Ausführung als Fachwerkkonstruktion, aus Rohrprofil, Außendurchmesser 114,3 mm, Wanddicke 8,8 mm, Stahl S355J" DIN EN 10025-2, Werkstoff-Nr 1.0045,
Korrosionsschutz wird gesondert vergütet,
Baustellenstöße geschraubt.
Menge: 17,700 t

**02.01.0080 Pfette Dach Fachwerkkonstr. Doppel-T-Träger HEB H 340mm S355J2**
Pfette, Einbauort Dach, Einbauhöhe über 10 bis 15 m, Durchlaufträger, aufliegend, Ausführung als Fachwerkkonstruktion, aus Formstahl DIN EN 10365, Doppel-T-Träger HEB, Profilhöhe 340 mm, Stahl S355J2 DIN EN 10025-2, Werkstoff-Nr 1.0045,
Korrosionsschutz wird gesondert vergütet,
Baustellenstöße geschraubt.
Menge: 154,500 t

**02.01.0090 Pfette Dach Fachwerkkonstr. Doppel-T-Träger HEB H 320mm S355J2**
STLB-Bau 2026-04 017
Pfette, Einbauort Dach, Einbauhöhe über 10 bis 15 m, Durchlaufträger, aufliegend, Ausführung als Fachwerkkonstruktion, aus Formstahl DIN EN 10365, Doppel-T-Träger HEB, Profilhöhe 320 mm, Stahl S355J2 DIN EN 10025-2, Werkstoff-Nr 1.0577,
Korrosionsschutz wird gesondert vergütet,
Baustellenstöße geschraubt.
Menge: 65,000 t
Leistungsbereichkatalog: 017

**02.01.0100 Träger Dach Fachwerkkonstr. Doppel-T-Träger HEA H 180mm S355J2**
Träger, Einbauort Dach, Einbauhöhe über 10 bis 15 m, Einfeldträger, Ausführung als Fachwerkkonstruktion, aus Formstahl DIN EN 10365, Doppel-T-Träger HEA, Profilhöhe 180 mm, Stahl S355J2 DIN EN 10025-2, Werkstoff-Nr 1.0577,
Korrosionsschutz wird gesondert vergütet,
Baustellenstöße geschraubt.
Menge: 8,100 t

**02.01.0110 Pfette Dach Fachwerkkonstr. Doppel-T-Träger HEA H 300mm S235JR**
Pfette, Einbauort Dach, Einbauhöhe über 5 bis 10 m, Einfeldträger, Ausführung als Fachwerkkonstruktion, aus Formstahl DIN EN 10365, Doppel-T-Träger HEA, Profilhöhe 300 mm, Stahl S235JR DIN EN 10025-2, Werkstoff-Nr 1.0038,
Korrosionsschutz wird gesondert vergütet,
Baustellenstöße geschraubt.
Menge: 6,200 t

**02.01.0120 Pfette Dach Fachwerkkonstr. Profilstahl UPE H 240mm S235JR**
Pfette, Einbauort Dach, Einbauhöhe über 5 bis 10 m, Einfeldträger, Ausführung als Fachwerkkonstruktion, aus U-Profilstahl mit parallelen Flanschflächen (UPE) DIN 1026-2, Profilhöhe 240 mm, Stahl S235JR DIN EN 10025-2, Werkstoff-Nr 1.0038,
Korrosionsschutz wird gesondert vergütet,
Baustellenstöße geschraubt.
Menge: 1,200 t

**02.01.0130 Stabilisierungsverband Kreuzverband Dach Fachwerkkonstr. Rundstahl Durchm. 25mm S355J2**
Stabilisierungsverband als Kreuzverband, Einbauort Dach, Einbauhöhe über 5 bis 10 m, Ausführung als Fachwerkkonstruktion, aus Rundstahl, Durchmesser 25 mm, Stahl S355J2 DIN EN 10025-2, Werkstoff-Nr 1.0577,
Korrosionsschutz wird gesondert vergütet,
Baustellenstöße geschraubt.
Menge: 0,300 t

**02.01.0140 Stabilisierungsverband Kreuzverband Dach Fachwerkkonstr. Rundstahl Durchm. 20mm S235JR**
Stabilisierungsverband als Kreuzverband, Einbauort Dach, Einbauhöhe über 5 bis 10 m, Ausführung als Fachwerkkonstruktion, aus Rundstahl, Durchmesser 20 mm, Stahl S235JR DIN EN 10025-2, Werkstoff-Nr 1.0038,
Korrosionsschutz wird gesondert vergütet,
Baustellenstöße geschraubt.
Menge: 0,150 t

**02.01.0150 Zugstab Dach Fachwerkkonstr. Rundstahl Durchm. 16mm**
Zugstab, Einbauort Dach, Einbauhöhe über 5 bis 10 m, Ausführung als Fachwerkkonstruktion, aus Rundstahl, Durchmesser 16 mm,
Korrosionsschutz wird gesondert vergütet,
Baustellenstöße geschraubt.
Menge: 0,730 t

**02.01.0160 Fachwerkbinder L 19,10m, H 1,80-2,35m, Stahl S355J2, versch. Profile**
Fertigung, Lieferung und Montage eines Stahlfachwerkbinders für eine Hallenkonstruktion gemäß statischen und konstruktiven Erfordernissen.

Fachwerkträger in Pultform, Höhe an der Traufe ca. 1,80 m (Außenmaß), Höhe am First ca. 2,35 m, Gesamtlänge: 19,10 m (Achse 13-14),  insgesamt: 3 Fachwerkträger
- Obergurt als I-Walzprofil HEB 360
- Untergurt als I-Walzprofil HEB 200
- Diagonalen als I-Walzprofile HEB 140
Knotenbleche und alle Anschlussmittel sind in den EP einzurechnen.
Stahlgüte: S355J2

Der Korrosionsschutz wird gesondert vergütet.

Bereich: Achse A, B, C, Statik Pos. 32
Menge: 14,800 t

**02.01.0170 Pfette Dach Fachwerkkonstr. Doppel-T-Träger HEA H 300mm S235JR**
Pfette, Einbauort Dach, Einbauhöhe über 5 bis 10 m, Durchlaufträger, aufliegend, Ausführung als Fachwerkkonstruktion, aus Formstahl DIN EN 10365, Doppel-T-Träger HEA, Profilhöhe 300 mm, Stahl S235JR DIN EN 10025-2, Werkstoff-Nr 1.0038,
Korrosionsschutz wird gesondert vergütet,
Baustellenstöße geschraubt.
Menge: 20,000 t

**02.01.0180 Attika Stahl über Torfachwerk, H 0,95 m L ca. 124 m, HEB 220, C 220/30**
Herstellen, liefern und fachgerecht montieren einer Stahlkonstruktion für die Attika gemäß statischen und konstruktiven Erfordernissen, bestehend aus:

Stahlprofil HEB 220
H: je ca. 0,95 m

Stahlprofil C 220/30
L: gesamt ca. 124 m, Ausführung in Einzellängen gem. statischem Nachweis (siehe gesonderte Position).

Verbindung vorgenannter Profile untereinander mittels L-Winkel, einschließlich erforderlicher Schraub-, Verbindungs- und Befestigungsmittel, einschließlich Zuschnitt, Bohren, Ablängen, Ausrichten und Verschrauben, einschließlich aller erforderlichen Montage- und Nebenarbeiten, gem. statischem Nachweis (siehe gesonderte Position).

Stahlbauteile aus Baustahl, Stahlgüte gemäß statischem Nachweis (s. gesonderte Position). Der Korrosionsschutz wird gesondert vergütet.
Die Montage umfasst das vollständige Herstellen der Attikakonstruktion einschließlich aller zur funktionsgerechten und standsicheren Ausführung erforderlichen Nebenleistungen.
Menge: 10,300 t

### Titel 03 Trapezblecheindeckung

#### Bereich 03.01 Trapezblecheindeckung

**03.01.0010 Schutznetz L 120-130m B 30-40m aufbauen Einbau-H 10m**
Schutznetz DIN EN 1263-1, DGUV Regel 101-011, unter der Gesamtfläche, Länge über 120 bis 130 m, Breite über 30 bis 40 m, Fläche unterm Auffangnetz frei zugänglich, aufbauen, Einbauhöhe 10 m über Gelände, Befestigung an Beton.
Menge: 4000,000 m2

**03.01.0020 Schutznetz L 120-130m B 30-40m vorhalten Einbau-H 10m**
Schutznetz DIN EN 1263-1, DGUV Regel 101-011, unter der Gesamtfläche, Länge über 120 bis 130 m, Breite über 30 bis 40 m, Fläche unterm Auffangnetz frei zugänglich, vorhalten, Einbauhöhe 10 m über Gelände,
Positionsmenge = Produkt aus
4000 m²
(Vorhaltemenge)
mal
10 Wochen
(Vorhaltedauer).
Menge: 40000,000 m2Wo

**03.01.0030 Schutznetz L 120-130m B 30-40m entfernen Einbau-H 10m**
Schutznetz DIN EN 1263-1, DGUV Regel 101-011, unter der Gesamtfläche, Länge über 120 bis 130 m, Breite über 30 bis 40 m, Fläche unterm Auffangnetz frei zugänglich, entfernen, Einbauhöhe 10 m über Gelände, Befestigung an Beton.
Menge: 4000,000 m2

**03.01.0040 Schutznetz L 10-20m B 30-40m aufbauen Einbau-H 6m**
Schutznetz DIN EN 1263-1, DGUV Regel 101-011, unter der Gesamtfläche, Länge über 10 bis 20 m, Breite über 30 bis 40 m, Fläche unterm Auffangnetz frei zugänglich, aufbauen, Einbauhöhe 6 m über Gelände, Befestigung an Beton.
Menge: 624,000 m2

**03.01.0050 Schutznetz L 10-20m B 30-40m vorhalten Einbau-H 6m**
Schutznetz DIN EN 1263-1, DGUV Regel 101-011, unter der Gesamtfläche, Länge über 10 bis 20 m, Breite über 30 bis 40 m, Fläche unterm Auffangnetz frei zugänglich, vorhalten, Einbauhöhe 6 m über Gelände,
Positionsmenge = Produkt aus
624 m²
(Vorhaltemenge)
mal
10 Wochen
(Vorhaltedauer).
Menge: 6240,000 m2Wo

**03.01.0060 Schutznetz L 10-20m B 30-40m entfernen Einbau-H 6m**
Schutznetz DIN EN 1263-1, DGUV Regel 101-011, unter der Gesamtfläche, Länge über 10 bis 20 m, Breite über 30 bis 40 m, Fläche unterm Auffangnetz frei zugänglich, entfernen, Einbauhöhe 6 m über Gelände, Befestigung an Beton.
Menge: 624,000 m2

**03.01.0070 Stahltrapezprofil Profil Stahl S320GD organisch besch Profil 100/275 D 1mm Dreifeldträger Stützweite 3-4m**
Stahltrapezprofil DIN EN 1090-1 als Tragschale für Flachdachaufbau, konstruktive Ausbildung DIN EN 1090-4, aus Stahlblech DIN EN 10346 S320GD, zusätzlich bandbeschichtet, Korrosivitätskategorie der Oberseite C2 (gering) DIN EN ISO 12944-2, Korrosivitätskategorie der Unterseite C2 (gering) DIN EN ISO 12944-2, Beschichtung mit hoher Schutzdauer (H) DIN 55634-1, Höhe/Rippenbreite 100/275 mm, Nennblechdicke 1 mm, auf Stahlunterkonstruktion, Dreifeldträger, Stützweite über 3 bis 4 m, max. Durchbiegung l/300, mit bauaufsichtlich zugelassenen Verbindungselementen aus nichtrostendem Stahl befestigen.

Bereich: Halle ca. Achse B-D, AGE-Halle, Pos. 1.1, 30
Menge: 3400,000 m2

**03.01.0080 Stahltrapezprofil Profil Stahl S320GD organisch besch Profil 100/275 D 0,75mm Dreifeldträger Stützweite 3-4m**
Stahltrapezprofil DIN EN 1090-1 als Tragschale für Flachdachaufbau, konstruktive Ausbildung DIN EN 1090-4, aus Stahlblech DIN EN 10346 S320GD, zusätzlich bandbeschichtet, Korrosivitätskategorie der Oberseite C2 (gering) DIN EN ISO 12944-2, Korrosivitätskategorie der Unterseite C2 (gering) DIN EN ISO 12944-2, Beschichtung mit hoher Schutzdauer (H) DIN 55634-1, Höhe/Rippenbreite 100/275 mm, Nennblechdicke 0,75 mm, auf Stahlunterkonstruktion, Dreifeldträger, Stützweite über 3 bis 4 m, max. Durchbiegung l/300, mit bauaufsichtlich zugelassenen Verbindungselementen aus nichtrostendem Stahl befestigen.

Bereich: Hallendach Schräge, Achse B-A`, Pos 1.2, 1.3
Menge: 1140,000 m2

**03.01.0090 Brandschutzprofilfüller Profil 100/275 Mineralwolle A1**
Brandschutzprofilfüller für Stahltrapezprofile, als Brandschutzmaßnahme DIN 18234, Höhe/Rippenbreite 100/275 mm, aus Mineralwolle, DIN EN 13162, Klasse A1 DIN 4102-1, Schmelzpunkt größer 1000 Grad C, DIN 4102-17, Einbau von oben.

Bereich: RWA umlaufend, seitl. Anschluss an Brandwand
Menge: 108,000 m2

**03.01.0100 Akustikprofilfüller Profil 100/275 Mineralwolle**
Akustikprofilfüller für gelochte Stahltrapezprofile, Höhe/Rippenbreite 100/275 mm, aus Mineralwolle, DIN EN 13162, einseitig mit schwarzem Glasvlies kaschiert.
Einbau von oben.
Bereich: Halle Segmente 1 + 2, AGE-Halle
Menge: 4450,000 m2

**03.01.0110 Randversteifung Anschlusswinkel D 1mm Zuschnitt-B 500mm 4xgekantet**
Randversteifung als Anschlusswinkel längs zur Profilrichtung, Werkstoff und Korrosionsschutz wie Tragschale, Blechdicke 1 mm, Zuschnittbreite 500 mm, 4 x gekantet.
Menge: 166,000 m

**03.01.0120 Dachausschnitt herstellen D 1mm rechteckig L 1500 mm B 1800 mm**
Dachausschnitt herstellen in Trapezprofil, Werkstoff und Korrosionsschutz wie Tragschale, Blechdicke 1 mm, rechteckig,
Ausschnittlänge '1500' mm,
Ausschnittbreite '1800' mm, oberseitig mit Verstärkungsblech,
Ausführung DIN EN 1090-4.
Menge: 15,000 St

**03.01.0130 Einfassung Aussparung D 1mm Zuschnitt-B 500mm 4xgekantet**
Einfassung der Aussparung, Werkstoff und Korrosionsschutz wie Tragschale, Blechdicke 1 mm, Zuschnittbreite 500 mm, 4 x gekantet.
Menge: 180,000 m

### Titel 04 Treppenturm

#### Bereich 04.01 Treppenturm

*Hinweis: Vorbemerkungen*
Die nachfolgend beschriebenen Leistungen beinhalten die Herstellung und Montage einer Außentreppe (Achse 4-6/D-E).

Gerüste
Das Auf-, Um- und Abbauen sowie Vorhalten von Gerüsten ist in die Einheitspreise einzukalkulieren.

**04.01.0010 Wangentreppe gerade einläufig Steigungen 13 St H 17,7 cm T 28 cm Lauf-B 100 cm Außentreppe Stahl grund besch Trittstufe Stufe Stahl Gitterrost Antrittskante gelocht**
Wangentreppe, gerader Lauf, einläufig,
Steigungen '13' St,
Höhe Steigung '17,7' cm,
Tiefe Treppenauftritt '28' cm,
Breite Treppenlauf '100' cm, als Außentreppe, lotrechte
Nutzlast 3 kN/m2 DIN EN 1991-1-1, Treppenkonstruktion aus Stahl, S235JR DIN EN 10025-2, Werkstoff-Nr 1.0038, grundiert und beschichtet, Befestigungsuntergrund Antritt Stahl, Befestigungsuntergrund Austritt Stahl, Trittstufen, aus Stahl, S235JR DIN EN 10025-2, Werkstoff-Nr 1.0038, als Gitterrost DIN 24531-1, mit gelochter Antrittskante, Pressrost,
Querschnittsbreite Tragstab '2' mm,
Querschnittshöhe Tragstab '40' mm,
Querschnittsbreite Füllstab '2' mm,
Querschnittshöhe Füllstab '20' mm, geschweißt,
Vorbehandlung durch Grundbeschichtung.
Menge: 4,000 St

**04.01.0020 Wangentreppe gerade einläufig Steigungen 13 St H 17,5 cm T 28 cm Lauf-B 100 cm Außentreppe Stahl grund besch Trittstufe Stufe Stahl Gitterrost Antrittskante gelocht**
Wangentreppe, gerader Lauf, einläufig,
Steigungen '13' St,
Höhe Steigung '17,5' cm,
Tiefe Treppenauftritt '28' cm,
Breite Treppenlauf '100' cm, als Außentreppe, lotrechte
Nutzlast 3 kN/m2 DIN EN 1991-1-1, Treppenkonstruktion aus Stahl, S235JR DIN EN 10025-2, Werkstoff-Nr 1.0038, grundiert und beschichtet, Befestigungsuntergrund Antritt Stahl, Befestigungsuntergrund Austritt Stahl, Trittstufen, aus Stahl, S235JR DIN EN 10025-2, Werkstoff-Nr 1.0038, als Gitterrost DIN 24531-1, mit gelochter Antrittskante, Pressrost,
Querschnittsbreite Tragstab '2' mm,
Querschnittshöhe Tragstab '40' mm,
Querschnittsbreite Füllstab '2' mm,
Querschnittshöhe Füllstab '20' mm, geschweißt,
Vorbehandlung durch Grundbeschichtung.
Menge: 1,000 St

**04.01.0030 Wangentreppe gerade einläufig Steigungen 14 St H 18,4 cm T 28 cm Lauf-B 100 cm Außentreppe Stahl grund besch Trittstufe Stufe Stahl Gitterrost Antrittskante gelocht**
Wangentreppe, gerader Lauf, einläufig,
Steigungen '14' St,
Höhe Steigung '18,4' cm,
Tiefe Treppenauftritt '28' cm,
Breite Treppenlauf '100' cm, als Außentreppe, lotrechte
Nutzlast 3 kN/m2 DIN EN 1991-1-1, Treppenkonstruktion aus Stahl, S235JR DIN EN 10025-2, Werkstoff-Nr 1.0038, grundiert und beschichtet, Befestigungsuntergrund Antritt Stahl, Befestigungsuntergrund Austritt Stahl, Trittstufen, aus Stahl, S235JR DIN EN 10025-2, Werkstoff-Nr 1.0038, als Gitterrost DIN 24531-1, mit gelochter Antrittskante, Pressrost,
Querschnittsbreite Tragstab '2' mm,
Querschnittshöhe Tragstab '40' mm,
Querschnittsbreite Füllstab '2' mm,
Querschnittshöhe Füllstab '20' mm, geschweißt,
Vorbehandlung durch Grundbeschichtung.
Menge: 1,000 St

**04.01.0040 Wangentreppe gerade einläufig Steigungen 7 St H 19,7 cm T 28 cm Lauf-B 100 cm Außentreppe Stahl grund besch Trittstufe Stufe Stahl Gitterrost Antrittskante gelocht**
Wangentreppe, gerader Lauf, einläufig,
Steigungen '7' St,
Höhe Steigung '19,7' cm,
Tiefe Treppenauftritt '28' cm,
Breite Treppenlauf '100' cm, als Außentreppe, lotrechte
Nutzlast 3 kN/m2 DIN EN 1991-1-1, Treppenkonstruktion aus Stahl, S235JR DIN EN 10025-2, Werkstoff-Nr 1.0038, grundiert und beschichtet, Befestigungsuntergrund Antritt Stahl, Befestigungsuntergrund Austritt Stahl, Trittstufen, aus Stahl, S235JR DIN EN 10025-2, Werkstoff-Nr 1.0038, als Gitterrost DIN 24531-1, mit gelochter Antrittskante, Pressrost,
Querschnittsbreite Tragstab '2' mm,
Querschnittshöhe Tragstab '40' mm,
Querschnittsbreite Füllstab '2' mm,
Querschnittshöhe Füllstab '20' mm, geschweißt,
Vorbehandlung durch Grundbeschichtung.
Menge: 1,000 St

**04.01.0050 Treppenkonstruktion, versch. Stahlprofile, H 13,96m, B 3,76m, L 6,24m, S235JR**
Liefern, fertigen und montieren einer Stahl-Treppenkonstruktion einschließlich aller erforderlichen Verbindungsmittel, Befestigungen sowie Nebenleistungen gemäß statischen und konstruktiven Anforderungen.

Treppenkonstruktion, Höhe gesamt: 13,96 m, Breite: 3,76 m, Länge: 6,24 m, bestehend aus:

Stützen: HEB 180
Längsträger: HEB 180
Querriegel: HEB 140/180
K-Band: Ø 88,9 x 5
Auskreuzung: RD Ø 27 / Ø 24
Treppenwange: U200

Stahlgüte: S235JR

Bereich: Treppenturm, Pos. 104
Menge: 8,200 t

**04.01.0060 Queraussteifung Podeste Profilstahl-Träger Doppel-T-Träger IPE H 140mm Stahl L bis 2m**
Profilstahl-Träger, aus Formstahl DIN EN 10365, Doppel-T-Träger IPE, Profilhöhe 140 mm, aus Stahl, S235JR DIN EN 10025-2, Werkstoff-Nr 1.0038, Korrosionsschutz wird gesondert vergütet, Einzellänge bis 2 m.

Bereich: Treppenturm Podeste, Pos. 103
Menge: 0,130 t

**04.01.0070 Gitterrost Podestabdeck. L 1170 mm B 1200 mm 30/30mm Tragstab-B 2 mm H 40 mm Stahl 5kN/m2**
Gitterrost, als Podestabdeckung, Pressrost,
Länge Gitterrost/Blech '1170' mm,
Breite Gitterrost/Blech '1200' mm, Maschenweite 30/30 mm,
Querschnittsbreite Tragstab '2' mm,
Querschnittshöhe Tragstab '40' mm,
Querschnittsbreite Füllstab '2' mm,
Querschnittshöhe Füllstab '20' mm, Tragstäbe in Querrichtung,
aus Stahl S235JR DIN EN 10025-2, Werkstoff-Nr 1.0038, belastbar bis 5 kN/m2, verschraubt, Befestigungsuntergrund Stahl.
Menge: 20,000 St

**04.01.0080 Hochflexibles Edelstahl-Seilnetz als Absturzsicherung, Maschenweite MW 75 mm, Seil-Ø 1,5 mm, inkl. aller erforderlichen Randrohre und Befestigungsmittel.**
Fertigung, Lieferung und Montage eines räumlich formstabilen, hochbelastbaren Edelstahl-Seilnetzes als transparente Absturzsicherung im Bereich des Treppenturms gemäß statischen und bauordnungsrechtlichen Anforderungen.

Technische Spezifikationen:
Seilkonstruktion: Hochflexibles Seilnetz aus korrosionsbeständigen Edelstahl nach DIN EN 10264 (Werkstoff-Nr. 1.4401 o. 1.4404 / AISI 316 o. gleichw.)
Seil-Ø: 1,5 mm
Maschenweite (MW): 75 mm
Maschenausrichtung: horizontal
Öffnungswinkel: 40°
Netzbreite/-höhe: versch. Feldgrößen: ca. 3,40 x 4,60 m, 3,40 x 2,20 m, 5,90 x 4,50 m, 5,90 x 2,40 m, exakte Maße nach Aufmaß auf der Baustelle.

Konstruktionsmerkmale und Ausführung:
Die Verbindung der Edelstahlseile erfolgt durch formstabile Klemmen aus Edelstahl, die eine dauerhafte Zug- und Druckfestigkeit des Netzes gewährleisten.
Der Anschluss an die bauseitige Unterkonstruktion erfolgt mittels umlaufendem Randrohr und Spannern.

Das angebotene System muss für den vorgesehenen Einsatz als Absturzsicherung geeignet sein. Die Einhaltung der statischen, konstruktiven und bauordnungsrechtlichen Anforderungen ist durch geeignete Nachweise des Herstellers oder des Auftragnehmers zu belegen. Erforderliche statische Berechnungen, Prüfzeugnisse oder sonstige technische Nachweise sind Bestandteil der Leistung.

Lieferung und Montage:
Lieferung des Netzes als vorkonfektionierte Einheit, exakt nach den geforderten Geometrien und Spannmaßen. Alle Verbindungsmittel, Knotenverbindungen, Spannvorrichtungen, Endbefestigungen, Seilhalterungen, Anschlüsse an die bauseitige Unterkonstruktion sowie sämtliche zur vollständigen Funktion erforderlichen Nebenleistungen sind in den Einheitspreis einzurechnen.
Menge: 125,000 m2

**04.01.0090 Treppengeländer aus Stahl S235JR, Pfosten aus 2 × Flachstahl 50 × 10 mm, Holm aus Rundrohr Ø 48,3 × 2,6 mm, einschließlich Fußplatten und Montage.**
Treppengeländer aus Stahl, bestehend aus Pfosten und Holm, einschließlich Werkstattfertigung, Zuschnitt, Bohr- und Schweißarbeiten, Befestigung an der vorhandenen Treppenkonstruktion sowie aller für die vollständige Montage erforderlichen Nebenleistungen.
Geländerhöhe 110 cm ab Vorderkante Treppenstufe

Pfosten:
Aus Stahl S235JR, bestehend aus jeweils 2 Stück Flachstahl 50 × 10 mm, parallel angeordnet und miteinander verbunden. Befestigung der Pfosten an der Treppenkonstruktion mittels Fußplatte aus Stahl, Blechdicke 15 mm. Abstand der Posten ca. 1 m. Fußplatten einschließlich erforderlicher Bohrungen und Befestigungsmittel.

Holm:
Aus Stahlrohr Ø 48,3 × 2,6 mm, Stahlgüte S235JR, als durchgehender Geländerholm, fachgerecht an den Pfosten befestigt.

Geländerfüllung:
Die Felder zwischen den Pfosten sind mit einem dauerhaft gespannten Edelstahlnetz aus nichtrostendem Stahl zu füllen. Netz einschließlich Zuschnitt, Anpassung, Spann- und Befestigungselementen sowie fachgerechter Montage liefern und herstellen.
Netz: Maschenweite 75 mm, Drahtdurchmesser 1,5 mm, Werkstoff 1.4401 o. 1.4404 / AISI 316 o. gleichw.
Maschenöffnungswinkel: 40°

Das Netz ist dauerhaft gespannt und fachgerecht an Pfosten und Holm zu befestigen. Sämtliche für eine vollständige und sichere Ausführung erforderlichen Randseile, Klemmen, Spannschlösser und Befestigungsmittel sind einzurechnen.

Sämtliche Stahlteile einschließlich erforderlicher Verbindungsmittel, Schweißnähte, Anpass- und Anschlussarbeiten sowie Befestigungsmittel liefern und montieren.

Ausführung nach den anerkannten Regeln der Technik, den einschlägigen DIN-Normen sowie den Vorgaben der VOB/C. Schweißarbeiten fachgerecht und dauerhaft ausführen. Maße und Anschlussdetails sind vor Fertigung am Bau zu prüfen und mit den Ausführungsunterlagen sowie statischen Anforderungen abzugleichen.

Korrosionsschutz wird gesondert vergütet.
Menge: 107,000 m

### Titel 05 Korrosionsschutzarbeiten

#### Bereich 05.01 Korrosionsschutzarbeiten

*Hinweis: Vorbemerkungen Korrosionsschutzarbeiten*
Die nachfolgend beschriebenen Leistungen beinhalten die Herstellung eines Korrosionsschutz-Systems bestehend aus Feuerverzinkung mit zusätzlicher Farbbeschichtung (Duplex-System), einschließlich der für die jeweilige Beschichtungs- bzw. Verzinkungsstufe erforderlichen Oberflächenvorbereitung. Feuerverzinkung hergestellt gemäß DIN EN ISO 1461, Beschichtungssystem hergestellt gemäß DIN EN ISO 12944-5. Das Duplex-System ist im Werk aufzubringen. Es dürfen nur Beschichtungsstoffe eingesetzt werden, für die eine Bestätigung des Herstellers über deren Eignung auf einer Feuerverzinkung vorliegt. Der Beschichtungsstoff muss auch für das zur Verfügung stehende Zeitfenster für Arbeiten auf der Baustelle und im Werk geeignet sein.

Die Richtlinie des Bundesverbandes Korrosionsschutz e.V., Köln, des Deutschen Stahlbauverbandes e.V., Düsseldorf, des Industrieverbandes Feuerverzinken e.V., Düsseldorf und des Verbandes der Lackindustrie e.V., Frankfurt sind zu beachten und einzuhalten. Für tragende feuerverzinkte Stahlbauteile im bauaufsichtlich geregelten Bereich ist zusätzlich die DASt-Richtlinie 022 "Feuerverzinken von tragenden Stahlbauteilen" in der jeweils gültigen Fassung anzuwenden.

Für die Stahlbauteile werden gefordert:

Hallenfeld 1-2 - Abstellhalle (Achse 1-13):
Schutzdauerklasse: H (>15 Jahre)
Korrosivitätskategorie C2: innen (gering)
Oberflächenvorbereitung: Feuerverzinken, geeignete Verzinkungsvorbehandlung gem. Systemhersteller

Hallenfeld 3 AGE-Halle (Achse 13-14):
Schutzdauerklasse: H (>15 Jahre)
Korrosivitätskategorie C2: innen (gering)
Oberflächenvorbereitung: Feuerverzinken, geeignete Verzinkungsvorbehandlung gem. Systemhersteller

Grundkonstruktion Außentreppe (Achse 4-6/D - E):
Schutzdauerklasse: H(>15 Jahre)
Korrosivitätskategorie C3: außen (mäßig)
Oberflächenvorbereitung: Feuerverzinken, geeignete Verzinkungsvorbehandlung gem. Systemhersteller

Farbton:
RAL-Farbton grau nach Wahl des AG, Glanzgrad seidenmatt nach Wahl des AG.

Sollschichtdicke:
Das Beschichtungssystem muss die Anforderungen der Dauerhaftigkeitsklasse C2-H bzw. C3-H gemäß DIN EN ISO 12944 erfüllen. Die vom Systemhersteller angegebenen Sollschichtdicken sind Bestandteil des freizugebenden Beschichtungssystems und vor Ausführung verbindlich festzulegen. Es ist keine Brandschutzbeschichtung erforderlich.

Beschichtungssystem:
Die Beschichtungsstoffe für ein Beschichtungssystem müssen aufeinander abgestimmt sein und sollen vom gleichen Hersteller stammen. Die Verarbeitung der Beschichtungsstoffe sowie eine produktspezifische Oberflächenvorbereitung sind nach den Vorgaben des jeweiligen Beschichtungsstoffherstellers durchzuführen. Die Beschichtungsstoffe sind bezüglich Emission, d.h. flüchtiger organischer Verbindungen (VOC), nach den aktuell geltenden Richtlinien auszuwählen. Sicherheitsdatenblätter sind im Rahmen der Produktzulassung vorzulegen. Die Vorsorge der Mitarbeiter und der Schutz der natürlichen Umwelt hat Priorität. Persönliche Schutzausrüstung wie Augen-, Gehör-, und Atemschutz ist nach den Vorgaben zu verwenden. Die Beschichtungsstoffe müssen den zum Zeitpunkt der Ausführung geltenden gesetzlichen Anforderungen hinsichtlich Gefahrstoffrecht, VOC-Emissionen, Arbeitsschutz und Umweltschutz entsprechen. Stoffe mit krebserzeugenden, mutagenen oder reproduktionstoxischen Eigenschaften sind soweit technisch möglich zu vermeiden. Die für die Auswahl des Beschichtungssystems maßgebenden Kriterien sind die Eignung für die während der Bauphase und während der Nutzung auf die Stahlkonstruktion einwirkende Korrosionsbelastung und die geforderte Schutzdauer. Für das angebotene Beschichtungssystem sind die Eignung für die vorgesehene Korrosivitätskategorie und Schutzdauer sowie die Eignung für die Anwendung auf feuerverzinktem Stahl durch geeignete Herstellerunterlagen nachzuweisen. Stahlflächen, die dauerhaft mit Beton, Vergussmörtel oder vergleichbaren mineralischen Baustoffen in Kontakt stehen, sind mit einem hierfür geeigneten und vom Beschichtungsstoffhersteller freigegebenen Beschichtungssystem auszuführen. Die Verträglichkeit mit dem angrenzenden Baustoff ist nachzuweisen.

Unzugängliche Stellen
In diese Gruppe fallen, z.B. alle Konstruktionsteile mit vorwiegend dünnwandigen Querschnitten, die unmittelbar zur Dachscheibe aus Stahltrapezblech gehören, wie Rand-, Lasteinleitungs- und Einfassprofile, Verstärkungsprofile, Auswechslungen, Blechzargen. Für diese Bauteile wird feuerverzinkte Ausführung vorgeschrieben.

Qualifikation Applikateur
Firmen, die Korrosionsschutzarbeiten durchführen, müssen personell und technisch so ausgerüstet sein, dass sie diese Arbeiten fachgerecht und betriebssicher ausführen können. Ein Nachweis über die Fachkunde sowie Erfahrung mit Duplex-Systemen ist vorzulegen. Die Verarbeitung aller genannten Beschichtungsmaterialien hat nach der Vorschrift des Herstellers zu erfolgen.

Oberflächenvorbereitung
Sämtliche Verunreinigungen sind von der zu beschichtenden Oberfläche zu entfernen. Die Stahloberflächen sind entsprechend der Anforderungen der Feuerverzinkung und DIN EN ISO 1461 vorzubereiten. Der Stahlbauer hat bei Fertigung, Transport und Zwischenlagerung darauf zu achten, dass die für die spätere Beschichtung vorgesehenen Oberflächen nicht durch silikonhaltige oder sonstige haftungsmindernde Stoffe verunreinigt werden. Die feuerverzinkten Oberflächen sind vor der Beschichtung entsprechend den Vorgaben des freigegebenen Beschichtungssystems vorzubereiten. Das Verfahren ist durch den Beschichtungsstoffhersteller freizugeben. Sofern vom Systemhersteller gefordert, ist ein geeignetes Sweep-strahlen auszuführen. Rostumwandler, Roststabilisatoren und Penetriermittel sind wegen ihrer nachgewiesenen Unwirksamkeit nicht zugelassen. Alle Bauteilkanten sind abzurunden bzw. zu brechen so dass keine scharfen Kanten oder Grate vorhanden sind. Die Rauheit der vorbereiteten Zinkoberfläche ist, soweit für das Beschichtungssystem relevant, auf das nachfolgende Beschichtungssystem abzustimmen.

Kantenschutz
Als besonderer Schutz gegen die Schwachstellen, wie schwer erreichbare Flächen, Ausklinkungen, Ecken, Kanten und Schweißnähte ist mit dem Pinsel ein Voranstrich als Kantenschutz vorzulegen. Kosten hierfür sind in die Einheitspreise einzukalkulieren. Schäden bei Transport und Lagerung sind durch geringe Zwischenstandszeiten zu minimieren und auf der Baustelle vor der Deckbeschichtung auszubessern. Applikationsmängel wegen zu geringer Kantenabdeckung oder schlecht nachgearbeiteten Schweißnähten werden nicht akzeptiert.Damit Beschädigungen bei Transport und Montage bis auf ein nicht vermeidbares Maß reduziert werden, erfordert dies geeignete Schutzmaßnahmen wie Holzzwischenlagen beim Transport und Kunststoffwinkel zum Schutz der Bauteilkanten. Ein Anschlagen beschichteter Bauteile mittels Ketten ist unzulässig.Die vom Hersteller angegeben Lagerzeiten und Lagertemperaturen sowie die sicherheitsrelevanten Verordnungen für Beschichtungsstoffe sind einzuhalten. Angelieferte Gebinde sind auf erkennbare Mängel bezüglich Verunreinigungen, Viskosität, Temperatur und der vorgegebenen Spezifikation zu prüfen. Die Ausführung der Beschichtung (Applikation) erfolgt, auch bei Beschichtungen auf der Baustelle, im Regelverfahren durch Höchstdruckspritzen ("Airless-Spritzen"). Soweit zur Sicherstellung einer ausreichenden Kanten- und Schweißnahtabdeckung erforderlich bzw. vom Beschichtungssystemhersteller vorgesehen, ist vor dem Spritzauftrag ein Stripe Coat auszuführen. Nachgearbeitete Bereiche, z.B. Schweißnähte und Reparaturen müssen vor dem Beschichten systemgerecht vorbereitet werden. Schweißnähte sind so vorzubereiten, dass überall die spezifizierte Schichtdicke sicher aufgebracht werden kann. Spalten und Fugen in denen sich Wasser sammeln kann, sind mit einem überstreichbaren System in Absprache mit dem Stoffhersteller abzudichten. Es darf nicht zu Haftungsstörungen zwischen Fugenmaterial und Grund- bzw. Deckbeschichtung kommen. Beschichtungsstoff und Fugendichtstoff sollen wegen der Dauerhaftig- und Verträglichkeit vom selben Hersteller kommen. Der Beschichtungsschutz ist im Bereich der Stahl-/Betonanschlüsse so weit zu führen, dass ein ausreichender Schutz des gefährdeten Anschlussbereichs gewährleistet ist. Die Ausführung ist mit dem Beschichtungssystemhersteller abzustimmen. Aufgrund der Komplettbeschichtung im Werk sind alle Kontaktflächen der Montagestöße nur mit der Grundbeschichtung zu versehen. Die Kontaktflächen sind nach der Grundbeschichtung abzukleben. Offene Gewindebohrungen sind ebenfalls vor der Deckbeschichtung abzudecken oder mit einem Stopfen zu verschließen. Schäden an der Grundbeschichtung sind vor Aufbringen der nächsten Beschichtung auszubessern. Die Grundbeschichtung darf nicht mit der Rolle aufgetragen werden. Die Schichtdickenprüfung und Bewertung erfolgt nach DIN EN ISO 19840 sowie den Vorgaben des Beschichtungssystemherstellers. Es isind keine Baustellenschweißnähte geplant. Sollten diese doch zur Anwendung kommen, so ist die Beschichtung der Baustellenschweißnähte in die Einheitspreise einzurechnen.

Trocknung
Für die erforderlichen Aushärtezeiten beim Beschichtungsaufbau gelten die Vorschriften des jeweiligen Beschichtungsstoffherstellers. Vor Montagearbeiten und innerbetrieblichen Transporten muss die Beschichtung soweit ausgehärtet sein, dass Schäden sicher vermieden werden. Das System darf statisch nicht belasten und muss nach kurzer Härtezeit stoß-, schlag- und abriebfest sein. Vor Auslieferung muss der Beschichtungsaufbau soweit ausgehärtet sein, dass Transportschäden sicher vermieden werden. Transport- und Montageschäden sind zusammen mit den Verbindungsmitteln entsprechend dem Beschichtungsaufbau von der jeweils beauftragten Fachfirma auszubessern. Verbindungsmittel sind mindestens mit gleichwertigem Korrosionsschutz entsprechend der geforderten Korrosivitätskategorie und Dauerhaftigkeitsklasse auszuführen.

Decklack
Die fertig beschichteten Sichtflächen sind durch geeignete, rückstandsfrei entfernbare Schutzmaßnahmen gegen Beschädigungen und Verschmutzungen während Transport, Montage und weiterer Bauarbeiten zu schützen. Die Deckbeschichtung erfolgt im Werk. Um die gewünschten optischen Eigenschaften wie Reflexionsverhalten, Glanz und Effektwirkung sowie als Schutz vor mechanischen, chemischen Belastungen und UV Strahlen zu erreichen, ist eine Deckbeschichtung mit hoher Farbbeständigkeit einzusetzen. Es sind daher nur optisch ansprechende und mechanisch widerstandsfähige Beschichtungssysteme mit geeigneten Beschichtungsstoffen mit hoher Witterungs- und Farbtonstabilität zu verwenden. Die Eignung des Systems auf Feuerverzinkung ist durch den Hersteller nachzuweisen. Ein schlechtes Erscheinungsbild (z.B. Runzeln, Krater) oder Mängel (z.B. Risse, Blasen) werden vom AG nicht akzeptiert. Dies kann für den Sichtbereich ein erneutes Abstrahlen und Neuaufbau des jeweiligen Beschichtungssystems zur Folge haben. Die Arbeitsweise ist so zu gestalten, dass ein einheitliches optisches Gesamtbild erhalten wird. Applikationsfehler wie Übersprüheffekte, Poren, Fehlstellen, Ablauferscheinungen, Verunreinigungen u.ä. sind im Sichtbereich nicht zulässig. Die letzte Deckbeschichtung ist im bestellten Farbton gleichmäßig und ohne Oberflächenstörungen aufzutragen. Eine Deckbeschichtung auf der Baustelle ist nur nach vorheriger schriftlicher Zustimmung des AG und unter Verwendung des freigegebenen Beschichtungssystems zulässig. Es wird eine visuelle Kontrolle der Endbeschichtung vorgenommen.

Qualitätssicherung
Zur Qualitätssicherung der Korrosionsschutzarbeiten ist vor und während dieser Tätigkeiten der Taupunkt nachweislich durch Kontrollmessungen zu bestimmen. Die Beschichtung darf nur bei einer Oberflächentemperatur aufgetragen werden, die mind. 3 Grad Celsius höher als die aktuelle Taupunkttemperatur ist.

Folgende Daten sind regelmäßig, mindestens täglich zu erfassen und zu dokumentieren:
- Bauteil, Art der Oberflächenvorbereitung, ggf. Sweepstrahlen und erzielte Rauheit
- Luftfeuchte, Umgebungstemperatur, Taupunktbestimmung
- Hersteller, Type, Chargennummer des verwendeten Farbmaterials
- Trockenschichtdicke
- verwendete Messgeräte und ggf. relevante Besonderheiten
Kosten hierfür sind in die Einheitspreise einzukalkulieren.

Befestigungsmittel
Befestigungsmittel wie Halterungen, Winkel, Ankerschienen, Stahlplatten, Konsolen, Schrauben, Bolzen sollen in verzinkter Ausführung sein. Stahlbauteile wie Halterungen, Schienen, Gitterroste, Konsolen und vergleichbare Bauteile sind, sofern nicht anders angegeben, entsprechend der jeweiligen Korrosionsbeanspruchung korrosionsgeschützt auszuführen. Feuerverzinkte Bauteile sind nach DIN EN ISO 1461 auszuführen. Verbindungsmittel sind entsprechend dem vorgesehenen Verbindungskonzept und der jeweiligen Korrosivitätskategorie mindestens mit einem gleichwertigen Korrosionsschutz wie die angrenzende Stahlkonstruktion auszuführen. Bei gleitfest vorgespannten Verbindungen sind die Anforderungen an die Kontaktflächen und Reibflächen des Verbindungskonzepts einzuhalten.

Abnahmen
Im Rahmen der Korrosionsschutzarbeiten sind für die einzelnen Arbeitsschritte Abnahmen durchzuführen und diese zu protokollieren. Der genaue Umfang der Abnahmen wird mit dem AN vereinbart. Für die Dokumentation der Schichtdicken ist eine Prüfung mit Nassschichtkamm und das Vorhalten eines elektronischen Schichtdickenmessgerätes nötig. Vor dem Gebrauch muss jedes Gerät entsprechend den Anweisungen des Herstellers justiert werden.Vor der Ausführung der Korrosionsschutzarbeiten ist die verantwortliche Person für die Ausführung, Überwachung und Inspektion zu benennen, die Einweisungsbestätigung durch den Materialhersteller, die theoretischen Trockenschichtdicken und Zuordnung der Stahlprofile sowie die Bestätigung der Korrosivitätsklasse vorzulegen.

Kontrollflächen
An der Stahlkonstruktion sind geeignete Kontrollflächen zur Dokumentation und späteren Beurteilung des Beschichtungssystems anzulegen. Detaillierte Angaben zur Ausführung, Überwachung und Dokumentation sind DIN EN ISO 12944-7 und 8 (Anhang B), zu entnehmen. Kontrollflächen dienen dem Vergleich der Alterung und Beurteilung des Beschichtungssystems.

Schichtdickenmessung
Die Einhaltung der Sollschichtdicken ist durch laufende Schichtdickenmessungen nachzuweisen. Die Prüfung und Bewertung der Trockenschichtdicke erfolgt nach DIN EN ISO 19840 sowie den Vorgaben des freigegebenen Beschichtungssystems. Für die Höchstschichtdicke gilt die Angabe im Technischen Datenblatt des Beschichtungssystemherstellers.

Verbindungen
Der Korrosionsschutz der Schraubverbindungen und Baustellenschweißnähte muss dem der jeweiligen Stahlkonstruktion gleichwertig sein und ist in die Einheitspreise einzukalkulieren. Es wird für die Verbindungsmittel dieselbe Korrosivitätskategorie mit der gleichen Dauerhaftigkeitsklasse verlangt.

Gerüste
Das Auf-, Um- und Abbauen sowie Vorhalten von Gerüsten ist in die Einheitspreise einzukalkulieren.

**05.01.0010 Stückverzinkung C2 H Dachkonstruktion Stahl**
Korrosionsschutz durch Feuerverzinken (Stückverzinken) DIN EN ISO 1461, Schutzdauer DIN EN ISO 14713-1, Korrosivitätskategorie C2 DIN EN ISO 9223, Schutzdauerklasse H,
auf Dachkonstruktion aus Stahl, geschweißt und geschraubt, des Pultdaches, Tragwerkskonstruktion Fachwerk, aus zusammengesetzten Profilen mit Spalt.
Menge: 557,000 t

**05.01.0020 Stückverzinkung C3 H Treppenkonstruktion Stahl**
Korrosionsschutz durch Feuerverzinken (Stückverzinken) DIN EN ISO 1461, Schutzdauer DIN EN ISO 14713-1, Korrosivitätskategorie C3 DIN EN ISO 9223, Schutzdauerklasse H,
auf Treppenkonstruktion aus Stahl, geschweißt und geschraubt.
Menge: 9,500 t

**05.01.0030 Besch C2 D 160mym PUR Dachkonstruktion Stahl verz**
Beschichtungssystem für Korrosivitätskategorie C2 DIN EN ISO 12944-2, Gesamtsollschichtdicke 160 mym, bestehend aus einer Grundbeschichtung, Bindemittel Polyurethan, einkomponentig, wasserbasiert, Sollschichtdicke 80 mym, eine Deckbeschichtung, Bindemittel Polyurethan, einkomponentig, wasserbasiert, Sollschichtdicke 160 mym, als Erstbeschichtung, auf Dachkonstruktion aus feuerverzinktem Stahl, Ausführung im Innenbereich, mit erwarteter Schutzdauer H DIN EN ISO 12944-5 von mehr als 15 Jahren.
Menge: 557,000 t

**05.01.0040 Besch C3 D 240mym PUR Treppenkonstruktion Stahl verz**
Beschichtungssystem für Korrosivitätskategorie C3 DIN EN ISO 12944-2,
Gesamtsollschichtdicke 240 mym, bestehend aus einer Grundbeschichtung, Bindemittel Polyurethan,
2-komponentig, wasserbasiert, Sollschichtdicke 80 mym,
eine Deckbeschichtung, Bindemittel Polyurethan, 2-komponentig,
wasserbasiert, Sollschichtdicke 80 mym, als Erstbeschichtung, auf Treppenkonstruktion aus feuerverzinktem Stahl, Ausführung im Außenbereich, mit erwarteter Schutzdauer H DIN EN ISO 12944-5 von mehr als 15 Jahren.
Menge: 9,500 t

**05.01.0050 Kontrollflächen anlegen**
Für Korrosionsschutzarbeiten Kontrollflächen DIN EN ISO 12944-7 und DIN EN ISO 12944-8 anlegen, Maße bis 0,2 m2.
Menge: 20,000 St

### Titel 06 Außentreppen

#### Bereich 06.01 Außentreppen

*Hinweis: Vorbemerkungen*
Die nachfolgend beschriebenen Leistungen beinhalten die Herstellung und Montage mehrerer Außentreppen (Achse 3+12/D-E und Achse 3+12/A-B).

Gerüste
Das Auf-, Um- und Abbauen sowie Vorhalten von Gerüsten ist in die Einheitspreise einzukalkulieren.

**06.01.0010 Wangentreppe gerade einläufig Steigungen 20 St H 18 cm T 28 cm Lauf-B 100 cm Außentreppe Stahl verz besch Trittstufe Stufe Stahl verz Gitterrost Antrittskante gelocht**
Wangentreppe, gerader Lauf, einläufig,
Steigungen '20' St,
Höhe Steigung '18' cm,
Tiefe Treppenauftritt '28' cm,
Breite Treppenlauf '100' cm, als Außentreppe, lotrechte
Nutzlast 3 kN/m2 DIN EN 1991-1-1, Treppenkonstruktion aus feuerverzinktem Stahl DIN EN ISO 1461, beschichtet, Befestigungsuntergrund Antritt Stahl, Befestigungsuntergrund Austritt Stahl, Trittstufen, aus feuerverzinktem Stahl, S235JR DIN EN 10025-2, Werkstoff-Nr 1.0038, als Gitterrost DIN 24531-1, mit gelochter Antrittskante, Pressrost,
Querschnittsbreite Tragstab '2' mm,
Querschnittshöhe Tragstab '40' mm,
Querschnittsbreite Füllstab '3' mm,
Querschnittshöhe Füllstab '30' mm, geschweißt,
Vorbehandlung durch Grundbeschichtung.

Bereich: Wartungstreppen auf Hallendach
Menge: 2,000 St

**06.01.0020 Geländer Knieleiste H 1000 mm Stahl Pfostenabst. 900mm L 1000 mm Handlauf Stahl niro Durchm. 42mm**
STLB-Bau 2026-04 031
Geländer, mit Knieleiste für Treppe, im Außenbereich, Korrosivitätskategorie C3 (mäßig) DIN EN ISO 12944-2, DIN EN ISO 14713-1, Beschichtung mit erwarteter Schutzdauer H DIN EN ISO 12944-1 von 15 bis 25 Jahren, Befestigungsuntergrund Stahl, gerader Lauf, einläufig, Einzelteile bestehen aus unterschiedlichen Werkstoffen,
Höhe Geländer '1000' mm, Pfosten aus Stahl, verzinkt und beschichtet, max. Pfostenabstand 900 mm, Pfosten aus Hohlprofil, rechteckig, Pfostenquerschnitt Höhe 50 mm, Pfostenquerschnitt Breite 50 mm,
Nennwanddicke Pfosten '3.5' mm,
Länge Pfosten/Konsolen '1000' mm,
mit einer Knieleiste, aus Stahl, verzinkt und beschichtet, Knieleiste aus Hohlprofil, rund,
einschl. Handlauf,
Handlauf aus nichtrostendem Stahl, rund, Handlaufdurchmesser 42 mm, mit Stützen befestigen, auf Geländer.
Menge: 28,500 m
Leistungsbereichkatalog: 031

**06.01.0030 Zweiholmtreppe gerade einläufig Steigungen 17 St H 18,4 cm T 26 cm Lauf-B 130 cm Außentreppe Stahl verz besch Tritt-Setzstufe Stufe Stahl verz Gitterrost Antrittskante gelocht**
Zweiholmtreppe, gerader Lauf, einläufig,
Steigungen '17' St,
Höhe Steigung '18,4' cm,
Tiefe Treppenauftritt '26' cm,
Breite Treppenlauf '130' cm, als Außentreppe, lotrechte
Nutzlast 3 kN/m2 DIN EN 1991-1-1, Treppenkonstruktion aus feuerverzinktem Stahl DIN EN ISO 1461, S235JR DIN EN 10025-2, Werkstoff-Nr 1.0038, beschichtet, Befestigungsuntergrund Antritt Beton, Befestigungsuntergrund Austritt Beton, Tritt- und Setzstufen, aus feuerverzinktem Stahl, S235JR DIN EN 10025-2, Werkstoff-Nr 1.0038, als Gitterrost DIN 24531-1, mit gelochter Antrittskante, Pressrost,
Querschnittsbreite Tragstab '2' mm,
Querschnittshöhe Tragstab '40' mm,
Querschnittsbreite Füllstab '2' mm,
Querschnittshöhe Füllstab '20' mm, geklemmt, Vorbehandlung
durch Grundbeschichtung.

Bereich: Treppenabgang Medientunnel
Menge: 2,000 St

### Titel 07 Notabdichtung

#### Bereich 07.01 Notabdichtung

**07.01.0010 Untergrund trocknen**
Trocknen des Untergrundes, Untergrund Metall, Höhe über 12 bis 15 m.
Menge: 4450,000 m2

**07.01.0020 Gerüstbohlen mit Rahmen aus Dachlatten, Lastklasse 2, durchsturzsicher, Lichtbänder/-kuppeln**
Gerüstbohlen liefern und auflegen, als bauzeitliche Abdeckung von Öffnungen, Lastklasse 2, durchsturzsicher, inkl. Platten auf Öffnungsgröße mit seitlichem Überstand von je mind. 50 cm ab Öffnungskante zuschneiden, fugenlos nebeneinander legen, inkl. unterseitig Rahmen (h= 6cm) aus Dachlatten 4/6cm zur Lagesicherung herstellen, Dachlatten über kurze Seite anschrauben für mehr Stabilität.
Bereich : Öffnungen RWA
Menge: 132,000 m2

**07.01.0030 Voranstrich Bitumenemulsion Flachdach**
Voranstrich für bahnenförmige Abdichtungen, aus Bitumenemulsion, auf Flachdach, Untergrund Metall.
Menge: 4450,000 m2

**07.01.0040 Luftdichtheits-diffusionsd.Schicht Bitumenbahn KSP-VAl selbstkl Nähte schließen**
Dampfsperre als Luftdichtheits- und diffusionsdichte Schicht sd-Wert größer gleich 1500 m DIN 4108-3, DIN 4108-7, für Dachkonstruktion, nicht belüftet, aus Bitumenbahnen, kaltselbstklebende Polymerbitumenbahn mit Aluminiumverbundeinlage DIN EN 13970 - KSP - V Al, selbstklebend verlegen, Nähte schließen.
Menge: 4935,000 m2

**07.01.0050 Randabschluss starr H 90-100cm Bitumenbahn PYE-KTG-KSP3,0 vollfl kleben PYE-KTG-KSP3,2 vollfl kleben**
Randabschluss, starr, Höhe über Oberkante Belag über 90 bis 100 cm, Untergrund vorstreichen und Dampfsperre hochführen bis Oberkante Dämmschicht, Abdichtung aus Bitumenbahnen, Dämmkeil aus Mineralwolle DIN EN 13162 MW, Querschnitt 50/50 mm, kleben, 1. Lage Anschlussbahn aus Bitumenbahnen, Kaltselbstklebende Polymerbitumenbahn PYE - KTG - KSP 3,0 mit Kombinationsträgereinlage mit überwiegendem Glasanteil, vollflächig kleben.
Menge: 485,000 m

### Titel 08 Dachentwässerung provisorisch

#### Bereich 08.01 Dachentwässerung provisorisch

**08.01.0010 Kernbohrung Beton Durchm. 100-150mm T 30-35cm nicht schadstoffbelastet v.Hand Stoffe**
Kernbohrung, Untergrundfläche waagerecht, Bohrkern ist gegen Absturz zu sichern, aus unbewehrtem Beton, Normalbeton, Bohrdurchmesser über 100 bis 150 mm, Bohrtiefe über 30 bis 35 cm, einschl. Lösen des Bohrkerns aus dem Gefüge, nicht schadstoffbelastet,
Abfall ist nicht gefährlich, Werte gemäß Ersatzbaustoffverordnung 2023 sind eingehalten, Charakterisierung gemischter Bauschutt Klasse RC-1 nach EBV 2023, Anlage 1, Tabelle 1, Wichte des Abbruchstoffes DIN EN 1991-1-1 24 kN/m3, Erschwernis durch vertikale Förderwege von der Abbruchstelle zur Bereitstellungsfläche/zum Ladeplatz,
vertikaler Förderweg '10' m, von Hand/mit handgeführten
Kleingeräten, Ausführung staubarm TRGS 559, Ausführung auf Dachfläche,
aufgenommene Stoffe sammeln, ohne Zerkleinerung, auf LKW des AN laden, transportieren, entsorgen, zur Verwertungsanlage, Transportweg bis 50 km, Abfallschlüssel nach AVV (Abfallverzeichnis-Verordnung) 170101 Beton,
Vergütung der Entsorgung übernimmt AN.
Menge: 6,000 St

**08.01.0020 Dachentwässerung provisorisch Fallrohre verlegen**
Provisorische Dachentwässerung während der Bauzeit mit flexiblen Fallrohren aus PVC-Flexrohr, Durchmesser 100 - 150 mm herstellen.
Bereich: Hallen Segment 1 + 2, AGE-Halle
Menge: 70,000 m

**08.01.0030 Dachentwässerung provisorisch Fallrohre vorhalten**
Provisorische Dachentwässerung während der Bauzeit vorhalten,
Positionsmenge = Produkt aus Meter mal Woche.
Menge: 1750,000 mWo

**08.01.0040 Dachentwässerung provisorisch Fallrohre beseitigen**
Provisorische Dachentwässerung der Position 07.01.0020 beseitigen.
Menge: 70,000 m

**08.01.0050 Dachentwässerung provisorisch Anschluss herstellen**
Anschluss der provisorischen Dachentwässerung herstellen.
Menge: 6,000 St

**08.01.0060 Dachentwässerung provisorisch Anschluss vorhalten**
Anschluss der provisorischen Dachentwässerung während der Bauzeit vorhalten, Positionsmenge = Produkt aus Stück mal Woche.
Menge: 150,000 StWo

**08.01.0070 Dachentwässerung provisorisch Anschluss beseitigen**
Anschluss der provisorischen Dachentwässerung beseitigen.
Menge: 6,000 St

### Titel 09 Dokumentation

#### Bereich 09.01 Dokumentation

*Hinweis: Vorbemerkungen*
Nach Abschluss der Arbeiten und zur Abnahme der Leistungen sind dem AG alle relevanten und erforderlichen Unterlagen der erbrachten Leistungen in Form einer Dokumentation zu übergeben. Hierbei hat die Dokumentation folgende Struktur zu verfolgen:

1. Abschnitt:
BETRIEBSANSCHRIFT
- Name, Adresse, Telefon, am Bau beteiligte Firmen (Nachunternehmer)

2. Abschnitt:
ERKLÄRUNGEN
- Fachunternehmererklärung
- Fachbauleitererklärung
- Errichtererklärung
- Zulassungserklärungen
- Konformitätserklärungen
- RAL-Erklärungen (z.B. Fachbetrieb)
- Erklärungen zu Einweisungen (Einweisungsprotokoll)
- Übergabeprotokoll für Übergabe der technischen Unterlagen
- Sonstiges

3. Abschnitt:
PROTOKOLLE
- Prüfungsprotokolle

4. Abschnitt:
TECHNISCHE UNTERLAGEN
- Bedienungsanweisungen
Dabei sind die dort festgeschriebenen Schwerpunkte zu bearbeiten:
Allgemeine Angaben
- Vorbemerkungen
- Sicherheitsvorschriften
- Unfallverhütung
- Hinweise zur Anlagenkennzeichnung, Sinnbilder Kurzzeichen Brandschutz
- Herstellerunterlagen, Zertifikate für Brandschutz

5. Abschnitt:
HERSTELLERUNTERLAGEN
Unter diesem Abschnitt sind die Herstellerunterlagen der verschiedenen Hersteller einzuordnen.

6. Abschnitt:
ARBEITSSCHUTZANORDNUNGEN
- Beilegung aller Unfallverhütungsvorschriften der bei Wartung und Inspektion zu beachtenden Anordnungen

7. Abschnitt:
ZEICHNUNGSUNTERLAGEN

**09.01.0010 Dokumentation erstellen übergeben**
Dokumentation erstellen und dem AG übergeben in Papier- und digitaler Form gem. Vorbemerkungen:
- in Papierform 3-fache Ausfertigung in schwarzen Kunststoffordnern DIN-A4-Format (größere Blattformate nach DIN gefaltet, Ausdruck 1:1), Rückenbreite 3,6 cm bzw. 5 cm, einzelne Abschnitte mit Deckblatt und Einlageblättern mit entsprechend beschrifteten Reitern/Nasen (Bezeichnung des Inhaltes und Nummer) getrennt
- in digitaler Form im Dateiformat PDF und auf CD in Schutzhülle mit identischer Struktur
Menge: 1,000 St

### Titel 10 Stundenlohnarbeiten

#### Bereich 10.01 Stundenlohnarbeiten

**10.01.0010 Facharbeiter/-in sämtliche Kosten/Zuschläge**
Stundenlohnarbeiten durch Facharbeiter/-in
der Verrechnungssatz für die jeweilige Arbeitskraft umfasst sämtliche Aufwendungen wie Lohn- und Gehaltskosten, Lohn- und Gehaltsnebenkosten, Zuschläge, lohngebundene und lohnabhängige Kosten, sonstige Sozialkosten, Gemeinkosten, Wagnis und Gewinn.
Menge: 50,000 h

**10.01.0020 Helfer/-in sämtliche Kosten/Zuschläge**
Stundenlohnarbeiten durch Helfer/-in
der Verrechnungssatz für die jeweilige Arbeitskraft umfasst sämtliche Aufwendungen wie Lohn- und Gehaltskosten, Lohn- und Gehaltsnebenkosten, Zuschläge, lohngebundene und lohnabhängige Kosten, sonstige Sozialkosten, Gemeinkosten, Wagnis und Gewinn.
Menge: 50,000 h
